# TR26-402CONGEN

- Propiedad del archivo: RIB Spain
- Formato: FIEBDC-3/2020
- Programa: Presto 24.04
- Fecha: 16/03/2026
- Tipo: presupuesto
- Fecha de los precios: 11/02/2022
- Divisa: EUR
- Gastos generales: 13 %
- Beneficio industrial: 6 %
- IVA: 21 %
- Código: TR26-402CONGEN (también 0; 17/03/2006)

## 06 OBRA CIVIL

### 0600 DEMOLICIONES Y ACTUCIONES PREVIAS

**0600.01** m² APERTURA HUECOS EN FACHADA
4.43 m²
Demolición de cierre de fachada para colocación de nueva carpintería, realizado por medios manuales o mecánicos, adoptando las medidas necesarias para no dañar la estructura del edificio ni los paramentos verticales y horizontales a mantener, i.p.p. de anulación de redes correspondientes, reparación y remate de elementos dañados en el proceso de demolición, carga y transporte de escombros a vertedero autorizado y canon de vertido. Medida la superficie realmente ejecutada.

| Medición | Uds. | Largo | Alto | Parcial |
|---|---|---|---|---|
| UD EXTERIOR CLIMA | 3 | 1 | 0.6 | 1.80 |
| RECUPERADOR | 2 | 0.4 | 0.4 | 0.32 |
| OBRADOR DE PAN | 1 | 0.9 | 0.5 | 0.45 |
| LOCAL TECNICO EXTRACCION | 1 | 1.2 | 0.8 | 0.96 |
| LOCAL TECNICO IMPULSION | 1 | 1.5 | 0.5 | 0.75 |
| OFICINA | 1 | 0.3 | 0.5 | 0.15 |
| Subtotal |  |  |  | 4.43 |
| Total |  |  |  | 4.43 |

**0600.02** m² DESMONTAJE CARPINTERIA EN FACHADA
37.13 m²
Desmontaje completo de carpinterias de fachada metálicas/vidrias, realizado por medios manuales, i/p.p. De herrajes, mecanismos, y resto de elementos. Incluso limpieza, retirada de escombros a pie de carga y clasificación de residuos en contenedores, carga y transporte a planta de tratamiento, canon de depósito y gestión de residuos, y con p.P. De medios auxiliares. Medida la unidad totalmente desmontada.

| Medición | Uds. | Largo | Alto | Parcial |
|---|---|---|---|---|
| CARPINTERIA LOCAL 4 | 1 | 4 | 3.5 | 14.00 |
| CARPINTERIA LOCAL 3 | 1 | 4 | 3.5 | 14.00 |
| CARPINTERIA LOCAL 2 | 1 | 2.3 | 2.2 | 5.06 |
| CARPINTERIA LOCAL 1 | 1 | 1.85 | 2.2 | 4.07 |
| Subtotal |  |  |  | 37.13 |
| Total |  |  |  | 37.13 |

**0600.03** m² DEMOLICIÓN MURO BLOQUE
107.28 m²
Demolición de muro bloque, incluso limpieza y retirada de escombros a pie de carga, carga y transporte a planta de tratamiento, canon de depósito y gestión de residuos y con pp de medios auxiliares.

| Medición | Uds. | Largo | Alto | Parcial |
|---|---|---|---|---|
| MEDIANERA LOCAL 2 - LOCAL 3 | 1 | 12 | 4 | 48.00 |
| MEDIANERA LOCAL 3 - LOCAL 4 | 1 | 6 | 4.4 | 26.40 |
| HUECO FACHADA LOCAL 2 | 3 | 2.3 | 3.2 | 22.08 |
| HUECO FACHADA LOCAL 1 | 2 | 2 | 2.7 | 10.80 |
| Subtotal |  |  |  | 107.28 |
| Total |  |  |  | 107.28 |

**0600.04** m² DEMOLICION COMPLETA DEL LOCAL
131 m²
Demolición completa del local, dejando la superficie diáfana comprendiendo la demolición y desmontaje de tabiquerías, revestimientos, trasdosados, alicatados/aplacados, suelos existentes, raseos, espejos, decoraciones, recrecidos, falsos techos, estructura metálica de falso techo, rodapiés, carpinterías, sanitarios, mobiliario, equipamiento, incluso desconexión, anulación retirada y demolición de instalaciones existentes vistas y ocultas en falsos techos, y resto de elementos que la componen y se albergan en el local, adoptando las medidas necesarias para no dañar los paramentos a mantener (con reposición de los mismos en caso necesario), según documentación gráfica, incluso p.P. de medios auxiliares. Limpieza, retirada de escombros a pie de carga y clasificación de residuos en contenedores, carga y transporte a planta de tratamiento, canon de deposito y gestion de residuos, y con p.P. de medios auxiliares. Medida la superficie de demolición ejecutado por fases de actuación.

| Medición | Uds. | Largo | Parcial |
|---|---|---|---|
| LOCAL 3-CARNICERIA+ENTREPLANTA | 1 | 117 | 117.00 |
| LOCAL 1 - ALTILLO | 1 | 14 | 14.00 |
| Subtotal |  |  | 131.00 |
| Total |  |  | 131 |

**0600.05** m² PICADO DE SOLADO INTERIORES
6 m²
Picado de solado de gres y p.p de rodapiés, realizado por medios manuales o mecánicos, adoptando las medidas necesarias para evitar cualquier daño en el forjado a mantener, incluyendo p.p. de medios auxiliares, recrecido de mortero o de cualquier tipo, reparación de elementos dañados en el proceso y rematado del conjunto de paramentos horizontales y verticales una vez terminado el trabajo de picado. Medida la superficie totalmente ejecutada y rematada.

| Medición | Uds. | Largo | Ancho | Parcial |
|---|---|---|---|---|
| MESETA ESCALERA | 1 | 2 | 3 | 6.00 |
| Total |  |  |  | 6 |

**0600.06** m² DESMONTAJE TECHO CHAPA ONDULADA
5 m²
Desmontaje del techo de chapa ondulada que se encuentra en el local 1, consistente en la retirada del tramo de techo antiguo, sus elementos de sujeción y soporte dejando el forjado visto. Se adoptarán las medidas necesarias para no dañar los paramentos e instalaciones existentes del edificio(servidumbres). En ese caso se realizaria la reposición de los mismos en caso necesario, incluso p.p. de medios auxiliares. Medido la superficie completamente ejecutada..

| Medición | Largo | Parcial |
|---|---|---|
| LOCAL 1 - CHAPA ONDULADA | 5 | 5.00 |
| Total |  | 5 |

### 0601 EXCAVACIONES Y SOLERAS

#### 060101 EXCAVACIONES Y RELLENOS

**060101.01** m³ EXCAVACIÓN Y RELLENO DE ZANJAS Y ARQUETAS
9 m³
Excavación para formación de zanjas, arquetas y relleno posterior con material de la excavación en canalizaciones hasta una profundidad de 0,80 m., En terreno existente bajo solera, con medios mecánicos, hasta alcanzar la cota de profundidad indicada en el proyecto. Incluso transporte de maquinaria, refinado de paramentos y fondo de excavación, extracción de tierras fuera de la excavación, retirada de los materiales excavados, achique y entibaciones en caso necesario, perfilado de fondo y laterales, carga a camión y transporte de material a vertedero autorizado. I/canon de vertido y con p.p. de medios auxiliares. Medida la zanja ejecutada.

| Medición | Uds. | Largo | Ancho | Alto | Parcial |
|---|---|---|---|---|---|
| RED DE SANEAMIENTO | 1 | 36 | 0.5 | 0.5 | 9.00 |
| Total |  |  |  |  | 9 |

#### 060102 SOLERAS

**060102.01** m³ SOLERA DE MORTERO D-400 E=9CM
27.36 m³
Solera de mortero autonivelante cementoso D-400 de resistencia 20 N/mm2 de espesor 9 cm, armada con mallazo #15X15X8 mm, regleado, vertido con bomba, incluido lámina de poiletileno Galga 400 de separación con la base de asiento. Incluso p.p. de medios auxiliares. Medido el volumen realmente ejecutado.

| Medición | Uds. | Alto | Parcial |
|---|---|---|---|
| LOCAL 1 | 80 | 0.09 | 7.20 |
| LOCAL 2 | 81 | 0.09 | 7.29 |
| LOCAL 3 | 73 | 0.09 | 6.57 |
| LOCAL 4 | 70 | 0.09 | 6.30 |
| Subtotal |  |  | 27.36 |
| Total |  |  | 27.36 |

**060102.02** m3 HORMIGÓN LIMPIEZA HM-20/P/20/I
7.15 m3
Suministro y vertido de hormigón en masa HM-20 N/mm2 , elaborado en central para uso como hormigón de limpieza en elementos de cimentación (zapatas, pozos y vigas riostras), vertido por medios manuales o bombeo en caso necesario, consistencia plástica, con árido de diámetro máximo 20 mm y cemento CEM II/A-S 42,5, elaborado, transportado y puesto en obra, incluso p.p. de achiques y alisado de la superficie. Según NTE-CSZ, EHE y CTE-SE-C. Medido el volúmen realmente ejecutado.

| Medición | Uds. | Alto | Parcial |
|---|---|---|---|
| LOCAL 3 | 73 | 0.05 | 3.65 |
| LOCAL 4 | 70 | 0.05 | 3.50 |
| Subtotal |  |  | 7.15 |
| Total |  |  | 7.15 |

**060102.03** m² RECRECIDO DE POLIESTIRENO EXPANDIDO 10cm-60cm
143 m²
Recrecido para igualación de cotas consistente en: suministro y colocación de poliestireno expandido planchas EPS tipo I en 100/600 mm de espesor preparado para posterior solera de hormigón. Incluso lámina de polietileno para evitar contacto directo del hormigón con las planchas. Totalmente terminado. Pendiente replantear y confirmar in situ en obra.

| Medición | Uds. | Parcial |
|---|---|---|
| LOCAL 3 | 73 | 73.00 |
| LOCAL 4 | 70 | 70.00 |
| Subtotal |  | 143.00 |
| Total |  | 143 |

**060102.04** m² RECRECIDO DE MORTERO
9 m²
Recrecido pendienteado de mortero de cemento, fraguado normal y secado rápido, de espesores comprendidos entre 2 y 20 cm aproximandamente. Incluso toma de datos de alturas, replanteo de cotas actuales y previstas, capa separadora, maestras de nivelacion, vertido, regleado, mallazo 15.15.8 B-500t, juntas perimetrales. Según NTE-RSS. Incluso p.p. de medios auxiliares. Medida la superficie realmente ejecutada.

| Medición | Largo | Ancho | Parcial |
|---|---|---|---|
| RAMPAS | 5 | 1.8 | 9.00 |
| Total |  |  | 9 |

**060102.05** m² MORTERO DE NIVELACION e=2 cm
80 m²
Mortero de nivelación para regularizacion de solera, de espesores comprendidos entre 1 y 2 cm aproximandamente. Incluso, vertido, regleado, juntas perimetrales. Incluso p.p. de medios auxiliares. Medida la superficie realmente ejecutada.

| Medición | Uds. | Parcial |
|---|---|---|
| LOCAL 1 | 80 | 80.00 |
| Total |  | 80 |

**060102.06** m² MORTERO DE NIVELACION e=5 cm
81 m²
Mortero de nivelación para regularizacion de solera, de espesores comprendidos entre 5 y 6 cm aproximandamente. Incluso, vertido, regleado, juntas perimetrales. Incluso p.p. de medios auxiliares. Medida la superficie realmente ejecutada.

| Medición | Uds. | Parcial |
|---|---|---|
| LOCAL 2 | 81 | 81.00 |
| Total |  | 81 |

### 0602 ESTRUCTURA METALICA

**0602.01** kg ESTRUCTURA METALICA AUXILIAR
1000 kg
Estructura metálica auxiliar por perfiles laminados S275 JR / S 275 JOH, soldados o recibidos a forjado/pilares, incluso tratamiento superficial, imprimación y dos manos de esmalte en acabado y p.p. de soldaduras, placas y pernos de anclaje. Incluso medios auxiliares y de elevación para su montaje. Medido el peso nominal de perfiles y chapas montados.

| Medición | Uds. | Parcial |
|---|---|---|
| CARGADEROS, SUJECIONES DE INSTALACION, ETC. | 1000 | 1000.00 |
| Total |  | 1000 |

### 0603 FONTANERÍA Y ALBAÑILERÍA

#### 060301 FONTANERIA

##### 06030101 APARATOS SANITARIOS

**06030101.01** ud GRIFO FREGADERO/LAVABO PEDAL
2 ud
Suministro y colocación de grifería mezcladora de pedal marca genebre ref. 1342, con caño superior para instalar en fregadero/lavabo, conexionado mediante latiguillos metalicos, totalmente instalado y funcionando.

| Medición | Uds. | Parcial |
|---|---|---|
| VESTUARIO | 1 | 1.00 |
| OBRADRO PAN | 1 | 1.00 |
| Subtotal |  | 2.00 |
| Total |  | 2 |

**06030101.02** ud COLOCACION EQUIPAMIENTO
10 ud
Colocacion de equipamiento y complementos de aseos y vestuarios suministrados por la popiedad (escobilleros, portarrollos, perchas, jaboneras, etc...) Incluyendo replanteos, niveladion, taladros, anclajes y todos los medios necesarios para la correcta colocacion segun indicaciones de la la D.F.. Medida la unidad terminada.

| Medición | Uds. | Parcial |
|---|---|---|
| VESTUARIO | 3 | 3.00 |
| PUNTO CALIENTE | 7 | 7.00 |
| Subtotal |  | 10.00 |
| Total |  | 10 |

**06030101.03** ud LAVABO CON PEDESTAL MOD. VICTORIA
1 ud
Suministro y colocación lavabo de porcelana vitrificada en blanco, modelo victoria de roca de 560mm. Colocado sin pedestal con anclajes a la pared de la marca roca modelo victoria, incluso válvula de desagüe de 32 mm., Llaves de escuadra de 1/2" cromadas, y latiguillos flexibles de 20 cm. Y de 1/2", instalado y funcionando. Incluso p.p. de desagüe hasta bote sifónico o arqueta más cercana, incluyendo apertura de hueco en forjado en caso necesario. Incluida conexión a red de fontanería y saneamiento. Construido según NTE-IFF-30. Medida la unidad terminada.

| Medición | Uds. | Parcial |
|---|---|---|
| VESTUARIO | 1 | 1.00 |
| Total |  | 1 |

**06030101.04** ud INODORO MOD. VICTORIA
1 ud
Suministro y colocación inodoro de porcelana vitrificada blanco, de tanque bajo, modelo victoria de roca, colocado mediante tacos y tornillos al solado, incluso sellado con silicona bacteriana, y compuesto por: Taza, tanque bajo con tapa y mecanismos y asiento con tapa lacados, con bisagras de acero, instalado. Incluye llave de escuadra de 1/2" cromada y latiguillo flexible de 20 cm. Y de 1/2", conexionado alimentación a.F.S. y desagüe hasta bote sifónico o arqueta mas cercana (incluyendo apertura de hueco en forjado en caso necesario), conexionado a red de saneamiento, funcionando.Medida la unidad instalada.

| Medición | Uds. | Parcial |
|---|---|---|
| VESTUARIO | 1 | 1.00 |
| Total |  | 1 |

**06030101.05** ud ESPEJO EN VESTUARIOS 0,70x1,00
1 ud
Suministro y colocación de espejo en aseos de aluminio blanco y dim.: 76x41x2 cm o similar. Incluso marco perimetral de alumnio y fijaciones a pared. Medida la unidad ejecutada.

| Medición | Uds. | Parcial |
|---|---|---|
| VESTUARIO | 1 | 1.00 |
| Total |  | 1 |

##### 06030102 ABASTECIMIENTO

**06030102.01** ud INSTALACION AGUA FRIA Y CALIENTE PUNTO CALIENTE PAN
1 ud
Instalación de agua fría y caliente en panaderia para dar servicio a 1 fregadero y 1 horno, incluyendo todo lo necesario desde la entradda a nucleo humedo: Tubería de cobre con diametros segun documentacion grafica, llaves de corte para agua caliente y fria, protección con coquilla armstrong en tramos aéreos y con tubo corrugado pvc en tramos empotrados en azul/rojo según fria ó acs, uniones, piezas especiales, codos, tes, cruces, reducciones, pasamuros, sujecciones, llaves de paso junto a apartos, válvulas antirretorno, antiarietes, grapas, prueba de estanqueidad y conexiones a aparatos sanitarios, ayudas de albañilería, construida s/cte-hs-4. Medida la unidad de nucleo humedo terminada y en funcionamiento.

**06030102.02** ud INSTALACION AGUA FRIA Y CALIENTE EN VESTUARIOS
1 ud
Instalación de agua fría y caliente en vestuarios para dar servicio a 1 lavabo, 1 inodoro y 1 termo, incluyendo todo lo necesario desde la entrada a nucleo humedo: tubería de cobre/polipropileno con diametros segun documentacion grafica, protección con coquilla Armstrong en tramos aéreos y con tubo corrugado PVC en tramos empotrados, uniones, piezas especiales, codos, tes, cruces, reducciones, pasamuros, sujecciones, llaves de paso junto a apartos, válvulas antirretorno, antiarietes, grapas, prueba de estanqueidad y conexiones a aparatos sanitarios, ayudas de albañilería, construida s/CTE-HS-4. Medida la unidad de nucleo humedo terminada y en funcionamiento.

**06030102.03** ml TUBERIA DE COBRE 13/15 o PEX DN16
25 ml
Suministro, montaje y conexionado de tubería de cobre o pex de diámetro nominal 13/15 mm de espesor 1mm. Con p.P. De uniones, piezas especiales, sujeciones, abrazaderas, protecciones, aislamiento a base de coquilla en tramos colgados y tubo corrugado en tramos empotrados en albañilería totalmente instalado y funcionando. S/cte-hs-4. Tubo corrugado en azul/rojo según fria ó acs.

| Medición | Uds. | Parcial |
|---|---|---|
| A.F. | 20 | 20.00 |
| A.C.S. | 5 | 5.00 |
| Subtotal |  | 25.00 |
| Total |  | 25 |

**06030102.04** ml TUBERIA DE COBRE 16/18 o PEX DN18
35 ml
Suministro, montaje y conexionado de tubería de cobre o pex de diámetro nominal 16/18 mm de espesor 1mm. Con p.P. De uniones, piezas especiales, sujeciones, abrazaderas, protecciones, aislamiento a base de coquilla en tramos colgados y tubo corrugado en tramos empotrados en albañilería totalmente instalado y funcionando. S/cte-hs-4. Tubo corrugado en azul/rojo según fria ó acs.

| Medición | Uds. | Parcial |
|---|---|---|
| A.F. | 10 | 10.00 |
| A.C.S. | 25 | 25.00 |
| Subtotal |  | 35.00 |
| Total |  | 35 |

**06030102.05** ml TUBERIA DE COBRE 20/22 o PEX DN20
10 ml
Suministro, montaje y conexionado de tubería de cobre o pex de diámetro nominal 20/22 mm de espesor 1 mm. con p.p. de uniones, piezas especiales, sujeciones, abrazaderas, protecciones, aislamiento a base de coquilla en tramos colgados y tubo corrugado en tramos empotrados en albañilería totalmente instalado y funcionando. s/cte-hs-4. tubo corrugado en azul/rojo según fria ó acs

| Medición | Uds. | Parcial |
|---|---|---|
| A.F | 10 | 10.00 |
| Total |  | 10 |

**06030102.06** ud TERMO ELECTRICO DE 50 L.
1 ud
Termo eléctrico de 50 l., I/lámpara de control, termómetro, termostato exterior regulable de 35º a 60º, válvula de seguridad instalado con llaves de corte y latiguillos, sin incluir conexión eléctrica. Medida la unidad instalada.

| Medición | Uds. | Parcial |
|---|---|---|
| ACS | 1 | 1.00 |
| Total |  | 1 |

**06030102.07** ud VÁLVULA CORTE LATÓN 3/4" 20mm
4 ud
Suministro y colocación de válvula de corte por esfera, de 3/4" (20 mm.) de diámetro, de latón cromado PN-25, colocada mediante unión roscada, totalmente equipada, instalada y funcionando. s/CTE-HS-4.

| Medición | Uds. | Parcial |
|---|---|---|
| ENTRADA ACOMETIDA | 2 | 2.00 |
| OBRADOR PAN | 2 | 2.00 |
| Subtotal |  | 4.00 |
| Total |  | 4 |

**06030102.08** ud CONTADOR DE AGUA DN-32 (abast)
1 ud
Contador de consumo de abastecimiento de 32 mm de diámetro, colocado en batería para agua general, incluso llaves de corte, válvula de retención, filtro antipartículas, juntas, accesorios y demás elementos para su correcta y homologada instalación. La batería tendrá certificado de homologación expedido por el departamento de industria del gobierno se marcarán en un cuadro con pintura indeleble la situación de los contadores. Medida la unidad terminada y rematada.

| Medición | Uds. | Parcial |
|---|---|---|
| ACOMETIDA | 1 | 1.00 |
| Total |  | 1 |

#### 060302 SANEAMIENTO

**060302.01** ml COLECTOR DN 50 MM PVC SERIE C
20 ml
Colector enterrado de pvc reforzado serie c de 50 mm. De diám., Colocado sobre solera de hormigón h-100 de 10 cm. De espesor o embutido en recrecido a ejecutar, refuerzo de hormigón en zanja y de mortero en rozas de recrecido y relleno de tierras procedentes de préstamo hasta cota bajo solera. Construido según NTE-ISS-47.

| Medición | Uds. | Parcial |
|---|---|---|
| LOCAL | 20 | 20.00 |
| Total |  | 20 |

**060302.02** ml COLECTOR DN 110 MM PVC SERIE C
7 ml
Colector enterrado de pvc reforzado serie c de 110 mm. De diám., Colocado sobre solera de hormigón h-100 de 10 cm. De espesor o embutido en recrecido a ejecutar, refuerzo de hormigón en zanja y de mortero en rozas de recrecido y relleno de tierras procedentes de préstamo hasta cota bajo solera. Construido según NTE-ISS-47.

| Medición | Uds. | Parcial |
|---|---|---|
| LOCAL | 7 | 7.00 |
| Total |  | 7 |

**060302.03** ml COLECTOR DN 125 MM PVC SERIE C
10 ml
Colector enterrado de pvc reforzado serie c de 125 mm. de diám., colocado sobre solera de hormigón h-100 de 10 cm. de espesor, refuerzo de hormigón hasta 15 cm por encima de la generatriz superior del tubo y relleno de tierras procedentes de préstamo hasta cota bajo solera. construido según NTE-ISS-47.

| Medición | Uds. | Parcial |
|---|---|---|
| LOCAL | 10 | 10.00 |
| Total |  | 10 |

**060302.04** ml COLECTOR DN 160 MM PVC SERIE C
5 ml
Colector enterrado de pvc reforzado serie c de 160 mm. de diám., colocado sobre solera de hormigón h-100 de 10 cm. de espesor, refuerzo de hormigón hasta 15 cm por encima de la generatriz superior del tubo y relleno de tierras procedentes de préstamo hasta cota bajo solera. construido según NTE-ISS-47.

| Medición | Uds. | Parcial |
|---|---|---|
| SALIDA COLECTOR A ARQUETA EXTERIOR | 5 | 5.00 |
| Total |  | 5 |

**060302.05** ud MANGUETON CONEXION MUEBLES FRIO, CAMARAS Y FREG.
20 ud
Manguetones de pvc serie c de diferentes diámetros interiores entre 40 y 90mm para conexionar muebles de frío, cámaras, fregaderos y elementos con desagüe, incluso paso de forjado, sifón y entronque con red o arqueta y ayudas de albañilería. Medida la unidad terminada.

| Medición | Uds. | Parcial |
|---|---|---|
| MURALES, CLIMA, SANITARIOS, HORNO, ETC. | 20 | 20.00 |
| Total |  | 20 |

**060302.06** ud DESAGÜE DE TERMO
1 ud
Ejecución de desagüe para termo, incluido el embellecedor utilizando polipropileno reticulado diam 10 mm., Incluso p.p. de piezas, soldaduras y sifón de cobre. Medida la unidad ejecutada.

| Medición | Uds. | Parcial |
|---|---|---|
| TERMO | 1 | 1.00 |
| Total |  | 1 |

**060302.07** ud ARQUETA REGISTRO 50x50cm
3 ud
Arqueta de registro de 50x50 cm. Formada por solera de hormigón en masa h-100 de 10 cm. De espesor, fábrica de ladrillo perforado 1/2 asta, raseada y bruñida por el interior,marco y tapa estanca de fundición nodular para embaldosar o pavimentar, dado de hormigón en masa, conexionados y formación de medias cañas. Construida según CTE-HS-5. Medida la unidad terminada.

| Medición | Uds. | Parcial |
|---|---|---|
| NUEVAS | 2 | 2.00 |
| EXISTENTE REPARAR | 1 | 1.00 |
| Subtotal |  | 3.00 |
| Total |  | 3 |

**060302.08** ud ENTRONQUE A ARQUETAS EXISTENTE
2 ud
Entronque a las arquetas de la red de saneamiento de fecales existentes en el local, incluso en caso necesario cata de localización en caso necesario, rotura de pavimento, excavacion en lateral del pozo de conexión, apertura de hueco en el mismo para conexión/paso de tubos y rellenos, tomando las medidas oportunas para evitar cualquier daño en los elementos y redes a mantener. Medida la unidad terminada, probada y en funcionamiento.

| Medición | Uds. | Parcial |
|---|---|---|
| PREVISION | 2 | 2.00 |
| Total |  | 2 |

**060302.09** ud CONEXIÓN A RED EXISTENTE
2 ud
Acometida a la red de saneamiento de pluviales o fecales existente, incluso cata de localización en caso necesario, rotura de pavimento, excavacion en lateral del pozo de conexión, apertura de hueco en el mismo para conexión/paso de tubo, piezas especiales de entronque, rellenos, y reposición de pavimentos, tomando las medidas oportunas para evitar cualquier daño en los elementos y redes a mantener y reposición de los mismos en caso necesario. Medida la unidad terminada, probada y en funcionamiento.

| Medición | Uds. | Parcial |
|---|---|---|
| PREVISION | 2 | 2.00 |
| Total |  | 2 |

**060302.10** ml TUBERÍA COLGADA PVC D=32 mm
30 ml
Tubería colgada de PVC sanitario, de unión en copa lisa pegada, de 32 mm de diámetro interior, colocada colgada mediante abrazaderas metálicas, incluso con p.p. de piezas especiales en desvíos y con p.p. de medios auxiliares y de ayudas de albañilería.

| Medición | Uds. | Parcial |
|---|---|---|
| LOCAL | 30 | 30.00 |
| Total |  | 30 |

**060302.11** ml COLECTOR COLGADO PVC ø50 mm
20 ml
Colector de saneamiento colgado de pared de pvc liso color gris, de ø50. Y con unión por encolado; Colgado mediante abrazaderas metálicas, incluso p.p. de piezas especiales, pequeño material y medios auxiliares, totalmente instalado, s/ CTE HS-5.. Medida la longitud instalada.

| Medición | Uds. | Parcial |
|---|---|---|
| LOCAL | 20 | 20.00 |
| Total |  | 20 |

#### 060303 ALBAÑILERÍA

**060303.01** ud APERTURA DE HUECOS
4 ud
Apertura de huecos en fábricas, forjados y/o muros de sótano para paso de instalaciones de saneamiento, incendios, electricidad, climatización y frío industrial, incluso posterior recibido y sellado.

| Medición | Uds. | Parcial |
|---|---|---|
| VARIOS | 4 | 4.00 |
| Total |  | 4 |

**060303.02** m² MURO BL. HGÓN. GRIS. 40x20x20 HUECOS FACHADA
51.4 m²
Fabrica de bloques huecos de hormigón gris estándar de 40x20x20 cm. para revestir, recibidos con mortero de cemento cem ii/b-m 32,5 n y arena de río m-7,5 y armadura de encadenado vertical formada por 4 redondos de acero b 500 s, de d=12 por m. y armadura de acero galvanizado, en forma de cercha para tipo de exposición acorde a tabla 3.3 cte db se-f, murfor® rnd.5/z-150 cada 2 hiladas, según ec6+cte, i/p.p. de rellenos de hormigón de 365 kg. de cemento/m3. de dosificación, i/vertido, vibrado y medios auxiliares, s/nte-ffb-11 y cte-se-f, medida deduciendo huecos superiores a 1 m2

| Medición | Uds. | Largo | Alto | Parcial |
|---|---|---|---|---|
| FACHADA LOCAL 4 | 1 | 4 | 3.5 | 14.00 |
| FACHADA LOCAL 3 | 1 | 4 | 3.2 | 12.80 |
| FACHADA LOCAL 2 | 1 | 7 | 2 | 14.00 |
| FACHADA LOCAL 1 | 1 | 4 | 2.65 | 10.60 |
| Subtotal |  |  |  | 51.40 |
| Total |  |  |  | 51.4 |

**060303.03** ud RECIBIDO CERCO PUERTA/VENTANA
8 ud
Recibido de perimetro completo de cercos y marcos de madera o metálicos, sencillas o dobles, incluso ajustes superiores y laterales de albañilería ( apertura de huecos para garras y/o entregas) para las medidas de las nuevas carpinterías, rematado con mortero de cemento y arena de río 1/6, colocación y aplomado de los mismos, material auxiliar, limpieza y medios auxiliares. Según RY-85. Medida la unidad totalmente ejecutada y rematada.

| Medición | Uds. | Parcial |
|---|---|---|
| PREVISIÓN | 8 | 8.00 |
| Total |  | 8 |

**060303.04** m² TABIQUE CARTON YESO E HIDROFUGO
37.8 m²
Tabique con placa una placa de cartón-yeso 15 mm a cada lado, con propiedades hidrofugas (wa) en zonas de locales humedos (obradores, secciones perecederos, aseos, vestuarios, ...) Atornillada a la estructura de acero galvanizado formada por canal fijado con tornillos de acero y a los montantes de 70 mm. Aptos para alturas utiles de local, distanciados entre sí 600 mm., I/p.p. de replanteo auxiliar, nivelación, ejecución de ángulos, aplomados, recibido de cercos, sellado de pasos, tratamiento de juntas con cinta, limpieza, terminado y listo para pintar, s/nte-ptp, medida la superficie ejecutada.

| Medición | Largo | Alto | Parcial |
|---|---|---|---|
| VESTUARIO | 5.5 | 2.8 | 15.40 |
| OBRADOR DE PAN | 5 | 2.8 | 14.00 |
| OFICINA | 3 | 2.8 | 8.40 |
| Subtotal |  |  | 37.80 |
| Total |  |  | 37.8 |

**060303.05** m² TABIQUE LADRILLO HUECO DOBLE 25x12x9cm.
19.25 m²
Fábrica de ladrillo cerámico hueco doble 25x12x9 cm., de 1/2 pie de espesor recibido con mortero de cemento cem II/B-P 32,5 n y arena de río tipo M-5, preparado en central y suministrado a pie de obra, para revestir, i/replanteo, nivelación y aplomado, rejuntado, limpieza y medios auxiliares. Según UNE-EN-998-1:2004, Rc-03, NTE-PTL, RL-88 y CTE-SE-F, Medida la superficie deduciendo superiores a 1 m2.

| Medición | Uds. | Largo | Alto | Parcial |
|---|---|---|---|---|
| LOCAL TECNICO | 1 | 5.5 | 3.5 | 19.25 |
| Total |  |  |  | 19.25 |

**060303.06** m² TRASDOSADO CARTÓN-YESO (15+20)
404.5 m²
Trasdosado de carton-yeso, en paredes con una placa de 15 mm de espesor (placas hodrófugas en cuartos húmedos) de suelo a techo , atornillado a entramado de acero galvanizado mediante omegas de 20 mm. De espesor dispuestas verticalmente cada 40 cm fijadas al paramento de albañileria. Incluso replanteo, entramado auxiliar, limpieza, aplomado, nivelación, ejecución de ángulos y pasos de instalaciones y repaso de juntas; Construido según especificaciones del fabricante de los paneles. Medida la superficie real ejecutada, deduciendo huecos superiores a 1m2.

| Medición | Largo | Alto | Parcial |
|---|---|---|---|
| SALA DE VENTAS Y PILAR | 80 | 3.5 | 280.00 |
| ALMACEN | 35 | 3.2 | 112.00 |
| CIERRES ESTETICO SV | 5 | 2.5 | 12.50 |
| Subtotal |  |  | 404.50 |
| Total |  |  | 404.5 |

#### 060304 REVESTIMIENTOS

**060304.01** m² ENFOSCADO, MAESTREADO y TALOCHADO MORTERO HIDROFUGO EN EXTERIORES
102.8 m²
Enfoscado maestreado y talochado fino para pintar, con mortero hidrofugo en exterioresen paramentos verticales, i/regleado, sacado de aristas y rincones, formación de maestras cada 3 m. máximo y andamiaje auxiliar. Medición a cinta corrida.

| Medición | Uds. | Largo | Alto | Parcial |
|---|---|---|---|---|
| FACHADA LOCAL 4 | 2 | 4 | 3.5 | 28.00 |
| FACHADA LOCAL 3 | 2 | 4 | 3.2 | 25.60 |
| FACHADA LOCAL 2 | 2 | 7 | 2 | 28.00 |
| FACHADA LOCAL 1 | 2 | 4 | 2.65 | 21.20 |
| Subtotal |  |  |  | 102.80 |
| Total |  |  |  | 102.8 |

**060304.02** m² ENLUCIDO DE YESO PROYECTADO
252.5 m²
Enlucido de paramentos verticales y horizontales mediante pasta de yeso y aditivos especial para proyectar, aplicado por medios mecánicos sobre el soporte en paramentos con 15 mm. de espesor, pañeado con regla y acabado fino con llana, i/formación de rincones, guarniciones de huecos, remates con pavimento, p.p. de guardavivos de plástico o metal y colocación de andamios s/NTE-RPG-9 e instrucciones del fabricante, medido deduciendo huecos superiores a 2 m2.

| Medición | Largo | Alto | Parcial |
|---|---|---|---|
| SALA DE VENTAS Y PILAR | 80 | 3 | 240.00 |
| CIERRES ESTETICO SV | 5 | 2.5 | 12.50 |
| Subtotal |  |  | 252.50 |
| Total |  |  | 252.5 |

### 0604 SOLADOS

**0604.01** ml RODAPIÉ CERÁMICO 8X33CM.
65 ml
Suministro y colocacion de rodapié cerámico de 33x8 cm., Recibido con adhesivo c1 t s/en-12004 ibersec tile yeso, sobre superficie lisa, i/rejuntado con mortero tapajuntas cg2-w-ar s/nen-13888 ibersec junta fina blanca y limpieza, s/nte-rsr, medido en su longitud.

| Medición | Uds. | Parcial |
|---|---|---|
| ACCESO Y SALA VENTAS | 25 | 25.00 |
| ALMACEN | 30 | 30.00 |
| OFICINA | 10 | 10.00 |
| Subtotal |  | 65.00 |
| Total |  | 65 |

**0604.02** m² SOLADO BALDOSA ANTIDESLIZANTE (C2) PAMESA HIERRO EROSKI 60x60 CM
33.2 m²
Solado de gres porcelánico antideslizante clase 2 (c2) de 60x60 cm y 12 mm, tipo eroski modelo pamesa hierro, colocado con pegamento especial sobre base, juntas de retracción en paños de 4,00x4,00 m, colocada con junta de 3 mm, recibido de juntas con lechada de cemento i/cortes, replanteo, limpieza desescombro, medios auxiliares y seguridad, medido en superficie realmente ejecutada.

| Medición | Uds. | Parcial |
|---|---|---|
| ACCESO PRINCIPAL | 10 | 10.00 |
| OBRADOR DE PAN | 8.2 | 8.20 |
| CAMARA REFRIGERADO | 4 | 4.00 |
| VESTUARIOS | 6 | 6.00 |
| RAMPA ALMACEN | 5 | 5.00 |
| Subtotal |  | 33.20 |
| Total |  | 33.2 |

**0604.03** m² SOLADO BALDOSA (C1) PAMESA HIERRO EROSKI 60X60 CM
256 m²
Solado de gres porcelánico normal de 60x60 cm y 12 mm, tipo eroski clase 1 (c1) modelo pamesa hierro, colocado con pegamento especial sobre base, juntas de retracción en paños de 4,00x4,00 m, colocada con junta de 3 mm, recibido de juntas con lechada de cemento i/cortes, replanteo, limpieza desescombro, medios auxiliares y seguridad, medido en superficie realmente ejecutada.

| Medición | Uds. | Parcial |
|---|---|---|
| SALA DE VENTAS | 215 | 215.00 |
| ALMACEN | 35 | 35.00 |
| OFICINA | 6 | 6.00 |
| Subtotal |  | 256.00 |
| Total |  | 256 |

**0604.04** m² PIEDRA CALIZA
4 m²
Colocacion de pavimento de piedra caliza de acceso a tienda. Incluso ejecucion de umbrales, pendientes, peldañeados y aplicación de la pasta niveladora para recibir con cemento cola o mortero de cemento según soporte y p.p. de recortes, mermas y remates. Medida la superficie ejecutada y rematada.

| Medición | Largo | Alto | Parcial |
|---|---|---|---|
| FACHADA | 8 | 0.5 | 4.00 |
| Total |  |  | 4 |

### 0605 CARPINTERIA Y CERRAJERIA

#### 060501 CARPINTERIA DE MADERA

**060501.01** ud PUERTA MAD. 1,20x2,03 LACADA
1 ud
Suministro y colocación de puerta de una hoja de madera revestida de melamina lacada blanca en interiores y blanca RAL 9016 en las caras que den a Sala de ventas, de dimensiones 1,20 x 2,03 m, practicable, manillas, muelle de bisagra, marco y jambas acabado igual al de la hoja, rejilla de ventilación de trox ags-t de dimensiones 525x225 mm, cerradura y parte proporcional de amaestramiento de cerradura, herrajes de acero inoxidable, incluso suministro y colocación de premarco y p.p. de elementos necesarios para su montaje. Medida la unidad colocada.

| Medición | Uds. | Parcial |
|---|---|---|
| ALMACEN | 1 | 1.00 |
| Total |  | 1 |

**060501.02** ud PUERTA MAD. 0,725x2,03 LACADA
1 ud
Suministro y colocación de puerta de una hoja de madera revestida de melamina lacada blanca en interiores y blanca RAL 9016 en las caras que den a Sala de ventas, de dimensiones 0,725 x 2,03 m, practicable, manillas, muelle de bisagra, marco y jambas acabado igual al de la hoja, rejilla de ventilación de trox ags-t de dimensiones 525x225 mm, cerradura y parte proporcional de amaestramiento de cerradura, herrajes de acero inoxidable, incluso suministro y colocación de premarco y p.p. de elementos necesarios para su montaje. Medida la unidad colocada.

| Medición | Uds. | Parcial |
|---|---|---|
| ASEO | 1 | 1.00 |
| Total |  | 1 |

**060501.03** ud PUERTA MAD. 0,825x2,03 LACADA
2 ud
Suministro y colocación de puerta de una hoja de madera revestida de melamina lacada blanca en interiores y blanca RAL 9016 en las caras que den a Sala de ventas, de dimensiones 0,825 x 2,03 m, practicable, manillas, muelle de bisagra, marco y jambas acabado igual al de la hoja, rejilla de ventilación de trox ags-t de dimensiones 525x225 mm, cerradura y parte proporcional de amaestramiento de cerradura, herrajes de acero inoxidable, incluso suministro y colocación de premarco y p.p. de elementos necesarios para su montaje. Medida la unidad colocada.

| Medición | Uds. | Parcial |
|---|---|---|
| VESTUARIO | 1 | 1.00 |
| OFICINA | 1 | 1.00 |
| Subtotal |  | 2.00 |
| Total |  | 2 |

**060501.04** ud PUERTA MAD. CORREDERA 1,00X2,03
1 ud
Suministro y colocación de puerta de una hoja corredera lacada blanca en interiores y blanca RAL 9016 en las caras que den a Sala de ventas, de dimensiones 1,00 cm de ancho x altura a determinar en obra (aprox. 2,05M). De manillas fijas, marco y jambas acabado igual al de la hoja y herrajes de acero inoxidable, incluso suministro, colocación, aplomado y recibido de premarco o casetón y p.p. de elementos necesarios para su montaje. Medida la unidad colocada y funcionando.

| Medición | Uds. | Parcial |
|---|---|---|
| OBRADOR DE PAN | 1 | 1.00 |
| Total |  | 1 |

**060501.05** ud TOPE DE PUERTA
7 ud
Suministro y colocacios de tope de puerta colocado.

**060501.06** m² PANEL VINILICO CON CANTONERAS
30 m²
Panel vinilico efecto madera con cantoneras en las esquinars para cubrirlas para el revestimiento de pilares y paredes hasta 1,20 mts de altura. Incluso replanteos, colocación con fijación oculta, medios auxiliares, pequeño material, mermas, recortes, limpieza. Medida la longitud lineal realmente ejecutada y rematada.

| Medición | Uds. | Largo | Alto | Parcial |
|---|---|---|---|---|
| LOCAL | 1 | 25 | 1.2 | 30.00 |
| Total |  |  |  | 30 |

**060501.07** ud REJILLA EN PUERTA
3 ud
Suministro y colocacion de rejilla de ventilación de trox ags-t de dimensiones 525x225 mm en puerta de madera.

| Medición | Uds. | Parcial |
|---|---|---|
| PREVISION | 3 | 3.00 |
| Total |  | 3 |

**060501.08** ud HORNACINA DE MADERA 50x30x20
1 ud
Suministro y colocacion de una hornacina/armario para contador de agua de dimensiones aprox. 50x30x20 a replantear en obra , con puerta de made-ra lacada blanca con cerradura. manilla, muelle de bisagra, parte propor-cional de amaestramiento de cerradura, y p.p. de elementos necesarios para su montaje. Medida la unidad suministrada e instalada.

| Medición | Uds. | Parcial |
|---|---|---|
| PREVISION CONTADOR DE AGUA | 1 | 1.00 |
| Total |  | 1 |

#### 060502 CARPINTERIA METALICA

**060502.01** ud PUERTA AUTOMÁTICA DE APERTURA CORREDERA
1 ud
Suministro y colocación de puerta automática modelo visio 100, color gris oscuro RAL 7016, apertura corredera, con dos hojas correderas para acceso peatonal de paso ancho mínimo total 1,50 m y altura mínima 2,50 m, accionada por un operador universal bravo o similar, con protección inferior de hoja de 75 mm de aluminio; Hoja de vidrio laminar 5+5 (butiral) tintado(simulando el efecto del factor solar); Incluso p.p. de perfil estructural, carros, brazos de arrastre, suspensiones, selector de maniobra, remates, y los siguientes accesorios: Conmutador de maniobras de 4 posiciones, dos radares de efecto "doppler", carcasa de proteccion para radar exterior antivandalismo, batería de seguridad antipánico, fotocélula en el eje de paso completa y cerrojo eléctrico magnetico de seguridad, carriles y guías, logotipos adhesivos, bandas señalizadoras, piezas especiales, conexiones eléctricas, montaje. Construída según especificaciones de fabricante, D.F, y NTE-ftv. Medida la unidad ejecutada. Lacada en ral según modelo Eroski.

| Medición | Uds. | Parcial |
|---|---|---|
| ACCESO PRINCIPAL | 1 | 1.00 |
| Total |  | 1 |

**060502.02** ud PUERTA ACÚSTICA+ EI-2-45-C5 PASO 900 mm
1 ud
Puerta acústica de hoja simple tipo is/50/hs/m o similar de paso 900x2.050 mm con índice de aislamiento homologado de 50 db(a), marco perimetral y de la hoja de hierro con doble junta de caucho, manilla de resbalon con picaporte, burlete automático de suelo. medida la unidad colocada. con certificado características: EI2-45-c5

| Medición | Uds. | Parcial |
|---|---|---|
| LOCAL TECNICO | 1 | 1.00 |
| Total |  | 1 |

**060502.03** ud PUERTA METALICA 2 HOJAS 1,50x2,20m
1 ud
Suministro, colocación, aplomado y recibido de puerta metálica. Color gris oscuro RAL 7024. Características: 2 Hoja, de medidas de paso total 1,50x2,20 m, incluso cargaderos necesarios y remates de mochetas, provista de muelle de bisagra, manilla exterior e interior y cerradura con llaves amaestradas, muelle cierrapuertas, selector de cierre, manillas entrenganche de poliamida con alma de acero y galce inferior. Lacado todo el conjunto en ral a definir por la propiedad. Medida la unidad ejecutada.

| Medición | Uds. | Parcial |
|---|---|---|
| SALIDA ALMACEN | 1 | 1.00 |
| Total |  | 1 |

**060502.04** ud PERSIANA ENROLLABLE LAMAS MOTORIZADA
1 ud
Persiana enrrollable de lamas de chapa galvanizada C115 lacada en color gris oscuro RAL 7024, según modelo EROSKI de 40 mm de anchura, motorizada, equipada con todos sus accesorios, silentblocks en los anclajes, cajón oculto en falso techo, i. p.p. de mando a distancia, cuadro de control, conexionado de acometida, herrajes de cierre,medios auxiliares y de seguridad. Elaborado de taller y ajuste en obra, incluso panel de dimensiones indicadas en docuemntacion grafica si fuera necesario. Medida la unidad colocada, rematada y funcionando.

| Medición | Uds. | Parcial |
|---|---|---|
| ACCESO PRINCIPAL | 1 | 1.00 |
| Total |  | 1 |

**060502.05** m² VENTANAL CARP. ALUMINIO / 6+6
6.09 m²
Suministro y montaje de carpintería de aluminio color gris oscuro RAL 7024, colocándose vidrio laminar espesor 3+3 +cámara de 6 +vidrio laminar 3+3 con factor solar (g) 0,40 transmision termica limite 3,20w/m2k, para conformado de ventanal fijo, formada por perfiles provistos de rotura de puente térmico. Elaborada en taller, con clasificación a la permeabilidad al aire según une-en 12207, clasificación a la estanqueidad al agua según une-en 12208 y clasificación a la resistencia a la carga del viento según une-en 12210. Medida la superficie ejecutada

| Medición | Uds. | Largo | Alto | Parcial |
|---|---|---|---|---|
| LATERALES | 2 | 0.3 | 2.55 | 1.53 |
| V1 | 1 | 1.9 | 2.4 | 4.56 |
| Subtotal |  |  |  | 6.09 |
| Total |  |  |  | 6.09 |

**060502.06** ud PERFILERIA ACERO SUJECCIÓN PUERTA DE ACCESO
1 ud
Suministro y colocación de perfilería metálica para cuelgue y sujección de puerta corredera de acceso al local a base de acero en perfiles normalizados de dimensiones necesarias para aguantar la fábrica y la carpintería. Perfiles colgados del forjado superior mediante tubos/llantas de acero anclados mediante tacos mecánicos. Incluso p.p de elementos de anclaje, transporte, medios de elevación, auxiliares y ayudas necesarias para la correcta realización de la unidad.

### 0607 PINTURA Y ACABADOS

#### 060701 PINTURA Y ACABADOS INT. VERT

**060701.01** m² PINTURA PLASTICA SATINADA COLOR PAREDES RAL 9016
375.4 m²
Pintura aplicada sobre paramentos interiores varios, dos manos, acabado a rodillo, incluso p/p. de imprimación selladora, plastecido de faltas notables, lijados, replanteo, retirada y colocación de carteles, medios auxiliares y p/p de pequeño material. Medición a cinta corrida. Color marron RAL 8019 a confirmar por D.F.

| Medición | Uds. | Largo | Alto | Parcial |
|---|---|---|---|---|
| SV | 1 | 82 | 3 | 246.00 |
| ALMACEN | 1 | 32 | 3.2 | 102.40 |
| OFICINA | 1 | 10 | 2.7 | 27.00 |
| Subtotal |  |  |  | 375.40 |
| Total |  |  |  | 375.4 |

**060701.02** m² PINTURA PLACAS DE TECHO RAL 3012
215 m²
Pintura plástica NCS S 2050-Y80R, sobre placas de falso techo, dejando la perfilería sin pintar, aplicado en tres manos de acabado. Incluso capa selladora, material, suministro y aplicación. Incluso repercusión de andamiaje, medios auxiliares, protecciones y limpieza final. Medida la superficie ejecutada.

| Medición | Uds. | Parcial |
|---|---|---|
| SALA VENTAS | 215 | 215.00 |
| Total |  | 215 |

**060701.03** m² PINTURA PLASTICA SATINADA TECHOS
35 m²
Pintura plástica satinada, sobre paramentos horizontales, en color a definir por D.F. sobre soporte de yeso, pladur, revocos de mortero de cemento Portland y/o paneles prefabricados, aplicado en tres manos de acabado. Incluso masillado y capa selladora, material, suministro y aplicación. Incluso repercusión de andamiaje, medios auxiliares, protecciones y limpieza final. Medida la superficie ejecutada.

| Medición | Uds. | Parcial |
|---|---|---|
| ALMACEN | 35 | 35.00 |
| Total |  | 35 |

**060701.04** m² PINTURA PLASTICA SATINADA COLOR FACHADAS
51.4 m²
Pintura aplicada sobre paramentos exteriores o sobre revestimientos de mortero, dos manos, acabado a rodillo, incluso p/p. Replanteo, limpieza, medios auxiliares y p/p de pequeño material. Medición a cinta corrida.. Color RAL 7040 a definir por D.F.

| Medición | Uds. | Largo | Alto | Parcial |
|---|---|---|---|---|
| FACHADA LOCAL 4 | 1 | 4 | 3.5 | 14.00 |
| FACHADA LOCAL 3 | 1 | 4 | 3.2 | 12.80 |
| FACHADA LOCAL 2 | 1 | 7 | 2 | 14.00 |
| FACHADA LOCAL 1 | 1 | 4 | 2.65 | 10.60 |
| Subtotal |  |  |  | 51.40 |
| Total |  |  |  | 51.4 |

**060701.05** m² ALICATADO GRES BLANCO BRILLO 15x15 CM CUARTOS HÚMEDOS
70.2 m²
Suministro y colocación de alicatado de gres blanco brillo 15x15 cm, de primera calidad en cuartos húmedos, recibida con cemento cola, incluso limpieza del paramento a revestir, replanteo de las losetas para el despiece de las mismas, extendido de la pasta adhesiva con llana dentada, colocación de las piezas, colocación de pequeñas cuñas de madera en las juntas, fraguado de la pasta y retirada de las cuñas, rejuntado con lechada de cemento, limpieza, protección del alicatado recien ejecutado frente a golpes y mal uso, p.p. de cortes, remates, esquineros de pvc, reservas de paso de canalizaciones e instalaciones, medias cañas de remate de esquinas y piezas especiales. suministro y colocación de medios auxiliares, pequeño material y desperdicios. construido según criterio nte rpa-4. medida la superficie ejecutada deduciendo huecos mayores de 1 m2.

| Medición | Largo | Alto | Parcial |
|---|---|---|---|
| OBRADOR DE PAN | 13 | 2.7 | 35.10 |
| VESTUARIO Y ASEO | 13 | 2.7 | 35.10 |
| Subtotal |  |  | 70.20 |
| Total |  |  | 70.2 |

#### 060702 FALSOS TECHOS Y ACAB. HORIZ.

**060702.01** m² FALSO TECHO MODULAR VINILO 60x60 BLANCO
235.5 m²
Suministro y montaje de falso techo desmontable, formado por una estructura de perfiles en forma de T de primarios y secundarios, suspendidas con varillas roscadas , en las cuales se apoyan placas con cantos rectos de yeso laminado con un revestimiento vinílico en una de sus caras, de dimensiones 600x600 mm y espesor de 9,5 mm, i/ cortes de placas, limpieza y pequeño material. Medición a cinta corrida.

| Medición | Uds. | Parcial |
|---|---|---|
| SALA DE VENTAS | 215 | 215.00 |
| OFICINA | 6 | 6.00 |
| VESTUARIO Y ASEO | 6 | 6.00 |
| OBRADOR DE PAN | 8.5 | 8.50 |
| Subtotal |  | 235.50 |
| Total |  | 235.5 |

**060702.02** m² FALSO TECHO LISO CARTÓN-YESO
8 m²
Suministro y colocación de falso techo de cartón yeso, perfectamente nivelado, incluso perfilería de sustentacion anclada a estructura existente, varillas, anclajes, etc. Incluso parte proporcional de remates, recortes. Medida la superficie ejecutada y rematada. Nota: Se exigirá certificado de la resistencia al fuego específico emitido por laboratorio homologado, no habiendo transcurrido 5 años desde la fecha de dicha certificación.

| Medición | Uds. | Parcial |
|---|---|---|
| PREVISION ACCESO | 8 | 8.00 |
| Total |  | 8 |

**060702.03** m² TABICA DE PLADUR
45 m²
Formación de tabica de cierre vertical de falsos techos, realizado con placa de pladur n-13 mm, soportado por estructura auxiliar reforzada y alineada, i.P.P. De recibido de juntas, canteado de aristas y medios auxiliares. Medida la superficie ejecutada.

| Medición | Uds. | Largo | Alto | Parcial |
|---|---|---|---|---|
| UNIDADES DE CLIMA | 3 | 7.5 | 2 | 45.00 |
| Total |  |  |  | 45 |

### 0609 VARIOS

**0609.01** h LIMPIEZA DE OBRA
70 h
Limpieza de obra consistente en limpieza previo comienzo de los trabajos de implantación por parte de eroski, y limpieza de obra previa apertura compuestos por:
- Limpieza de baldas de muebles.
- Limpieza de muebles de frio.
- Barrido y fregado.
- Limpieza de ventanas.

| Medición | Uds. | Parcial |
|---|---|---|
| ESTIMADO 0,25 h x m2 LOCAL | 70 | 70.00 |
| Total |  | 70 |

### 0612 AISLAMIENTOS

**0612.01** m² AISLAMIENTO TECHO LOCAL
295 m²
Suministro y ejecución de aislamiento de techos de todo el local .Esta compuesto por, raseo previo de mortero o yeso de 1,5 mm de espesor sobre el propio forjado, perfileria galvanizada colgada mediante varillas de elementos amortiguadores de caucho, carga estática = 70 kg amc vt 75 o similar cada 60 cm. 2 Paneles de lana de roca de 60 mm de espesor y una densidad de 70 kg/m3 y 2 placas de yeso laminado de 15 mm de espesor, incluido p.P.De remate de huecos por salida de instalaciones, tales como conductos, bandejas, bajantes, etc. Medida la superficie realmente ejecutada y totalmente colocada. Según documentación gráfica e informe acústico.

| Medición | Uds. | Parcial |
|---|---|---|
| LOCAL+ DESCUELGUE VIGAS | 300 | 300.00 |
| RESTAR LOCAL TECNICO | -5 | -5.00 |
| Subtotal |  | 295.00 |
| Total |  | 295 |

**0612.02** m² AISLAMIENTO SUELO LOCAL
332.1 m²
Suministro y ejecución de aislamiento de suelo en toda la superficie del local completo mediante la ejecución inicial de lana de roca de 40 mm de espesor y 100-120 kg/m3 de densidad, marca ROCKWOOL (Rocksol E501). Sobre ella un suelo flotante formado por lamina polietileno reticulado impactodan de espesor 10 mm. Medida la superficie realmente ejecutada y rematada. Según documentación gráfica e informe acústico.

| Medición | Uds. | Largo | Alto | Parcial |
|---|---|---|---|---|
| LOCAL | 300 |  |  | 300.00 |
| PERIMETRO LOCAL | 1 | 105 | 0.3 | 31.50 |
| PERIMETRO PILARES | 1 | 2 | 0.3 | 0.60 |
| Subtotal |  |  |  | 332.10 |
| Total |  |  |  | 332.1 |

**0612.03** m² AISLAMIENTO PAREDES
423.4 m²
Suministro y ejecución de aislamiento de paredes de zona de ventas, dependencias, álmacen y pilares compuesto por, reseo previo de mortero de 1,5 mm de espesor sobre el paramento existente, perfileria autoportante de acero canales de 70 mm. Y montantes colocados cada 40 cm., Panel de lana de roca de 70kg/m3 de densidad y 60 mm de espesor y placa de yeso de 15 mm de espesor. (Siendo antihumedad en las zonas humedas - wa), incluso fijaciones puntuales mediante elementos amortiguadores de caucho. I.P.P. De remate de huecos por salida de instalaciones, tales como conductos, bandejas, bajantes, etc. Medida la superficie realmente ejecutada y totalmente colocada. Según documentación gráfica e informe acústico.

| Medición | Uds. | Largo | Alto | Parcial |
|---|---|---|---|---|
| SALA DE VENTAS | 1 | 82 | 3.5 | 287.00 |
| PILARES | 1 | 2.4 | 3.5 | 8.40 |
| ALMACEN | 1 | 40 | 3.2 | 128.00 |
| Subtotal |  |  |  | 423.40 |
| Total |  |  |  | 423.4 |

**0612.04** m² AISLAMIENTO PAREDES LOCAL TECNICO
28.8 m²
Suministro y ejecución de aislamiento de paredes compuesto por, perfileria autoportante con perfilería de 68 mm y montantes colocados cada 60 mm, amortiguadores intermedios, lana mineral de 60 mm de espesor y 70kg/m3, 2 placas de carton-yeso de 15 mm de espesor (siendo EI-90) con membrana acustica intermedia de 2 mm de espesor sonec acoustic ,i.P.P. De remate de huecos por salida de instalaciones, tales como conductos, bandejas, bajantes, etc. Medida la superficie realmente ejecutada y totalmente colocada.

| Medición | Uds. | Largo | Alto | Parcial |
|---|---|---|---|---|
| LOCAL TECNICO | 1 | 9 | 3.2 | 28.80 |
| Total |  |  |  | 28.8 |

**0612.05** m² AISLAMIENTO TECHO LOCAL TÉCNICO + FOC EI 90
5 m²
Suministro y ejecución de aislamiento de techos de local técnico, compuesto por raseo previo de mortero o yeso de 1,5 mm de espesor sobre el propio forjado, perfileria galvanizada colgada mediante varillas de elementos amortiguadores de caucho, carga estática = 70 kg amc vt 75 o similar cada 60 cm. 1 Paneles de lana de roca de 60 mm de espesor y una densidad de 70 kg/m3, 1 placas de yeso laminado de 15 mm de espesor; A continuacion se fijara una perfileria de 5cm con el objetivo de fijar un segundo techo acustico, compuesto por un panel de lana de roca de 60 mm de espesor y una densidad de 70 kg/m3 y otras 2 placas de yeso laminado de 15 mm de espesor ( con caracteristicas de EI-90) . I.P.P. De remate de huecos por salida de instalaciones, tales como conductos, bandejas, bajantes, etc. Medida la superficie realmente ejecutada y totalmente colocada. Según documentación gráfica e informe acústico.

| Medición | Uds. | Parcial |
|---|---|---|
| LOCAL TECNICO | 5 | 5.00 |
| Total |  | 5 |

## 07 INSTALACIONES (17/03/2006)

### 0701 VENTILACION Y CLIMATIZACION

#### 070101 CLIMATIZACION

**070101.01** ud MURAL SUPERFICIE 4 VIAS 8 kW
3 ud
Suministro e instalación de conjunto de clima marca Kosner o similar, gama comercial, serie Nova EVO KSTi 36/100 CS R-32 NOVA, de potencia nominal calorífica/frigorífica 11.1 / 10.6 kW.
Se incluye en medición:
-Unidad control, incluye programación, menús y multilenguaje. Pantalla. Funciones de ahorro de energía.
-Elementos de soportación antivibratorios, panel, carga de refrigerante, líneas frigoríficas y juntas de derivación, conexiones eléctricas , totalmente montados y funcionando.
-Bomba de condensados, con conexión a la red de saneamiento.
-Taladros en muro, pasamuros, soportes, anclajes
Totalmente montada y conexionada, funcionando.

| Medición | Uds. | Parcial |
|---|---|---|
| SALA VENTAS | 3 | 3.00 |
| Total |  | 3 |

#### 070102 VENTILACION - EXTRACCION

##### 07010201 MAQUINARIA VENTILACION

**07010201.01** ud UNIDAD VENTILACIÓN DE TD-250/100
2 ud
Unidad de ventilación tubular tipo TD-250/100 silent nt o similar. incluida regulacion por temporizador o sonda de temperatura, medida la unidad instalada,

| Medición | Uds. | Parcial |
|---|---|---|
| OFICINA | 1 | 1.00 |
| VESTUARIOS | 1 | 1.00 |
| Subtotal |  | 2.00 |
| Total |  | 2 |

**07010201.02** ud UNIDAD VENTILACION DE TD-1300/250
2 ud
Unidad de ventilación tubular tipo TD-1300/250 silent o similar. Medida la unidad instalada y conexionada, incluida regulacion por temporizador o sonda de temperatura, funcionando.

| Medición | Uds. | Parcial |
|---|---|---|
| OBRADOR | 1 | 1.00 |
| PREVISION LOCAL FRIO | 1 | 1.00 |
| Subtotal |  | 2.00 |
| Total |  | 2 |

**07010201.03** ud RECUPERADOR 2800 m3/h
1 ud
Suministro e instalación de recuperador de calor, con recuperación según norma 2018, marca luymar, mod. ur-33-he, suspendido del falso techo mediante silent-blocks, barilla roscada y perfilería metálica, emboques elásticos con conductos, conexiones eléctricas, conexiones de mando en oficina, totalmente montado y funcionando.
se incluye en medición kit de control de co2

| Medición | Uds. | Parcial |
|---|---|---|
| LOCAL | 1 | 1.00 |
| Total |  | 1 |

##### 07010202 CONDUCTOS

**07010202.01** ml TUBERIA FLEX. ALUM. ø125 mm
8 ml
Suministro e instalación de tubería superflexible de aluminio de ø125mm , instalados para canalizar la salida de las bocas de extracción. Medida la unidad instalada.

| Medición | Uds. | Largo | Parcial |
|---|---|---|---|
| VESTUARIOS | 2 | 2 | 4.00 |
| OFICINA | 2 | 2 | 4.00 |
| Subtotal |  |  | 8.00 |
| Total |  |  | 8 |

**07010202.02** ml CONDUCTO CIRCULAR DE CHAPA D=100 mm
25 ml
Conducto circular helicoidal de chapa de 100 mm de diámetro, según une 100-102-88, con parte proporcional de accesorios, piezas de transformación, y soportes. Incluyendo suministro y montaje.

| Medición | Uds. | Largo | Parcial |
|---|---|---|---|
| OFICINA | 1 | 15 | 15.00 |
| VESTUARIOS | 1 | 10 | 10.00 |
| Subtotal |  |  | 25.00 |
| Total |  |  | 25 |

**07010202.03** ml CONDUCTO CIRCULAR DE CHAPA D=200 mm
8 ml
Conducto circular helicoidal de chapa de 200 mm de diámetro, según une 100-102-88, con parte proporcional de accesorios, piezas de transformación, y soportes. Incluyendo suministro y montaje.

**07010202.04** ml CONDUCTO CIRCULAR DE CHAPA D=250 mm
13 ml
Conducto circular helicoidal de chapa de 250 mm de diámetro, según une 100-102-88, con parte proporcional de accesorios, piezas de transformación, y soportes. Incluyendo suministro y montaje.

| Medición | Uds. | Largo | Parcial |
|---|---|---|---|
| OBRADOR PAN | 1 | 3 | 3.00 |
| PREV CUARTO FRIO | 1 | 10 | 10.00 |
| Subtotal |  |  | 13.00 |
| Total |  |  | 13 |

**07010202.05** ml CONDUCTO CIRCULAR DE CHAPA D=350 mm
41 ml
Conducto circular helicoidal de chapa de 350 mm de diámetro, según une 100-102-88, con parte proporcional de accesorios, piezas de transformación, y soportes. Incluyendo suministro y montaje.

| Medición | Uds. | Largo | Parcial |
|---|---|---|---|
| MOCHILA CONGELADO | 1 | 5 | 5.00 |
| RECUPERADOR | 1 | 36 | 36.00 |
| Subtotal |  |  | 41.00 |
| Total |  |  | 41 |

**07010202.06** m² CONDUCTO CLIMAVER NETO
104 m²
Suministro e instalación de conducto de fibra de vidrio tipo climaver neto pro de 25 mm. de espesor, sellados con cinta adhesiva de aluminio, incluyendo parte proporcional de corte, ejecución, codos, derivaciones, y suspensión con varilla roscada de 8 mm diámetro y puentes de perfiles metálicos conformados en frío. Incluidos elementos elásticos para conexión entre acondicionador y conductos, embocadura a difusores y rejillas. Totalmente instalado según normativa.

| Medición | Uds. | Largo | Parcial |
|---|---|---|---|
| CONEXION REJILLAS | 4 | 1 | 4.00 |
| TOMA AIRE FRIO | 10 | 5 | 50.00 |
| EXP AIRE FRIO | 10 | 5 | 50.00 |
| Subtotal |  |  | 104.00 |
| Total |  |  | 104 |

##### 07010203 ELEMENTOS DE DIFUSION

**07010203.01** ud REJILLA INTEMPERIE 1000x600
3 ud
Rejilla exterior de dimensiones según documentacion grafica, con malla antipajaros. Lacada en color a definir por la D.F. Suministro, colocación, y accesorios incluidos.

| Medición | Uds. | Parcial |
|---|---|---|
| UD EXT CLIMA | 3 | 3.00 |
| Total |  | 3 |

**07010203.02** ud REJILLA EXTRACCIÓN 325x225 mm
8 ud
Rejilla de extracción para extracción de dimensiones 325x225 mm. Medida la unidad instalada y conectada al conducto correspondiente.

| Medición | Uds. | Parcial |
|---|---|---|
| SALA VENTAS | 8 | 8.00 |
| Total |  | 8 |

**07010203.03** ud REJILLA EXTRACCIÓN 600x600 mm
1 ud
Rejilla para toma/expulsión de aire, de dimensiones 600x600 mm. Medida la unidad instalada y conectada al conducto correspondiente.

| Medición | Uds. | Parcial |
|---|---|---|
| OBRADOR PAN | 1 | 1.00 |
| Total |  | 1 |

**07010203.04** ud REJILLA EXTERIOR 1200x800
1 ud
Rejilla exterior de dimensiones según documentacion grafica, con malla antipajaros. Lacada en color a definir por la D.F. Suministro, colocación, y accesorios incluidos.

| Medición | Uds. | Parcial |
|---|---|---|
| Extracción | 1 | 1.00 |
| Total |  | 1 |

**07010203.05** ud REJILLA INTEMPERIE 1800x500
1 ud
Rejilla exterior de dimensiones según documentacion grafica, con malla antipajaros. Lacada en color a definir por la D.F. Suministro, colocación, y accesorios incluidos.

| Medición | Uds. | Parcial |
|---|---|---|
| Extracción | 1 | 1.00 |
| Total |  | 1 |

**07010203.06** ud BOCA EXTRACCIÓN 150 mm
1 ud
Suministro e instalación de boca de pvc lisa blanca para aspiración, con cuello de montaje incluido. De diámetro 150 mm. Medida la unidad instalada.

| Medición | Uds. | Parcial |
|---|---|---|
| ASEO | 1 | 1.00 |
| Total |  | 1 |

**07010203.07** ud REJILLA EXTRACCIÓN 225x165 mm
2 ud
Rejilla de extracción para extracción de dimensiones 225x165 mm. Medida la unidad instalada.

| Medición | Uds. | Parcial |
|---|---|---|
| VESTUARIO | 1 | 1.00 |
| OFICINA | 1 | 1.00 |
| Subtotal |  | 2.00 |
| Total |  | 2 |

##### 07010204 VARIOS

**07010204.01** ud SONDA DE TEMPERATURA
1 ud
Suministro y montaje de sonda de temperatura, totalmente cableado y conexionado con ventilador, montado y funcionando.

| Medición | Uds. | Parcial |
|---|---|---|
| PREVISION OBRADOR PAN | 1 | 1.00 |
| Total |  | 1 |

### 0702 PROTECCION CONTRA INCENDIOS (17/03/2006)

#### 070201 EXTINTORES PORTATILES

**070201.01** ud EXTINTOR MANUAL POLVO POLIV. ABC 6KG
3 ud
Extintor de agua + AFFF de 6 kg eficacia 27A-223B de presión incorporada, equipado con manguera, manometro y accesorios para su colocación. Suministro y montaje.

| Medición | Uds. | Parcial |
|---|---|---|
| SALA VENTAS | 3 | 3.00 |
| Total |  | 3 |

**070201.02** ud EXTINTOR MANUAL DE DIÓXIDO DE CARBONO 5 KG
1 ud
Extintor de nieve carbónica (CO2) de 5 kg eficacia 89B, equipado con boquilla, manómetro y accesorios para su colocación. Suministro y montaje.

| Medición | Uds. | Parcial |
|---|---|---|
| CGBT | 1 | 1.00 |
| Total |  | 1 |

**070201.03** ud SOPORTE EXTINTOR
3 ud
Suministro e instalación de soporte de extintor para sala de ventas con mástil y banderola de señalización.
Marca Hipersystem.
Totalmente colocado.

| Medición | Uds. | Parcial |
|---|---|---|
| SALA VENTAS | 3 | 3.00 |
| Total |  | 3 |

#### 070202 SEÑALIZACION (17/03/2006)

**070202.01** NOTA: (17/03/2006)
0
1.- Las señales fotoluminiscentes serán de base de material plástico o metálico y estarán compuestas de la siguiente forma:
-capa soporte dura, rígida o semirrígida.
-capa intermedia de material fotoluminiscente.
-capa exterior de cubrimiento de alta transparencia, lisa y con propiedades protectoras de los rayos ultravioleta.
- en cualquier caso deben ser material M-1, exento de sales de plomo o fósforo y sin elementos o componentes radioactivos.
2.- Las señales han de ir identificadas según la norma UNE 23035/1 de 19/12/2003 y BOE 10/02/2004. Deberá indicarse : nombre del fabricante, nombre del modelo o familia concreta del producto, fecha de fabricación (puede ir en el embalaje de suministro de fábrica), norma UNE a la que se atiene o valores reales del producto instalado 23035-1, colores K y W de producto estimulado o atenuado.

**070202.02** ud PLACA SEÑALIZACIÓN EXTINTOR
4 ud
Placa de señalizacióin luminiscente indicativa de "Extintor manual" en DIN A4 (210x297) de fabricación en plástico, incluso accesorios para su colocación. Suministro y montaje.

**070202.03** ud PLACA SEÑALIZACIÓN
15 ud
Placa de señalización luminiscente indicativa de "Salida" o pictograma según esquemas en DIN A4 (210x297) de fabricación en plástico, incluso accesorios para su colocación. Suministro y montaje.

### 0705 ELECTRICIDAD

#### 070501 ILUMINACION

**070501.01A** ud SUM. LUMINARIA LINEAL SV+CARRIL 1500 mm
50 ud
Suministro de luminaria lineal en sala de ventas de 1500 mm y carril electrificado de 5 hilos. Incluida parte proporcional de tapas finales y suspensiones con cable de acero,parte proporcional de conductor de cobre rz1-k 0.6/1 Kv 3x2,5mm² desde la manguera sobre la bandeja hasta la luminaria, clemas, tubo pvc y cajas de derivación. Incluye suministro de accesorios .Tantas unidades sean necesarias para su correcta instalación y sujeción, según interdistancias de fabricante.
Material suministrado por la empresa acordada por la propiedad.

| Medición | Uds. | Parcial |
|---|---|---|
| SALA VENTAS | 50 | 50.00 |
| Total |  | 50 |

**070501.01B** ud INST. LUMINARIA LINEAL SV+CARRIL 1500 mm
50 ud
Instalacion de luminaria lineal en sala de ventas de 1500 mm y carril electrificado de 5 hilos. Incluida parte proporcional de tapas finales y suspensiones con cable de acero,parte proporcional de conductor de cobre rz1-k 0.6/1 Kv 3x2,5mm² desde la manguera sobre la bandeja hasta la luminaria, clemas, tubo pvc y cajas de derivación. Incluye instalación de accesorios.Tantas unidades sean necesarias para su correcta instalación y sujeción, según interdistancias de fabricante. Totalmente conexionado, comprobado y nivelado.

**070501.02A** ud SUM. LUMINARIA LED ESTANCA
10 ud
Suministro de luminaria estanca en locales de acceso restringido, incluso accesorios de montaje y conexión a línea general mediante cable 2(1x2,5)+t bajo tubo rígido en instalación vista y corrugado en instalación empotrada. Incluye suministro de accesorios .Tantas unidades sean necesarias para su correcta instalación y sujeción, según interdistancias de fabricante.
Material suministrado por la empresa acordada por la propiedad.

**070501.02B** ud INST. LUMINARIA LED ESTANCA
10 ud
Instalacion de luminaria estanca en locales de acceso restringido, incluso accesorios de montaje y conexión a línea general mediante cable 2(1x2,5)+t bajo tubo rígido en instalación vista y corrugado en instalación empotrada. Incluye suministro e instalación de accesorios .Tantas unidades sean necesarias para su correcta instalación y sujeción, según interdistancias de fabricante. Totalmente conexionado, comprobado y nivelado.

**070501.03A** ud SUM. LUMINARIA LED 60x60
2 ud
Suministro de luminaria LED 60x60, incluida parte proporcional de conductor de cobre rz1-k 0.6/1 Kv 3x2,5mm² desde la manguera sobre la bandeja hasta la luminaria, clemas, tubo pvc y cajas de derivación. Incluye suministro de accesorios .Tantas unidades sean necesarias para su correcta instalación y sujeción,
Material suministrado por la empresa acordada por la propiedad.

**070501.03B** ud INST. LUMINARIA LED 60x60
2 ud
Instalación de luminaria LED 60x60, incluida parte proporcional de conductor de cobre rz1-k 0.6/1 Kv 3x2,5mm² desde la manguera sobre la bandeja hasta la luminaria, clemas, tubo pvc y cajas de derivación. Incluye suministro e instalación de accesorios .Tantas unidades sean necesarias para su correcta instalación y sujeción, Totalmente conexionado, comprobado y nivelado.

**070501.04A** ud SUM. FOCO/PROYECTOR EN CARRIL
14 ud
Suministro de proyector y carril de 5 hilos , incluida parte proporcional de tapas finales, codos a 90º, y suspensiones con cable de acero y parte proporcional de conductor de cobre rz1-k 0.6/1 Kv 3x2,5mm² desde la manguera sobre la bandeja hasta la luminaria, clemas, tubo pvc y cajas de derivación.
Material suministrado por la empresa acordada por la propiedad.

| Medición | Uds. | Parcial |
|---|---|---|
| FRUTA | 10 | 10.00 |
| PAN | 4 | 4.00 |
| Subtotal |  | 14.00 |
| Total |  | 14 |

**070501.04B** ud INST. FOCO/PROYECTOR EN CARRIL
14 ud
Instalación de proyector y carril de 5 hilos , incluida parte proporcional de tapas finales, codos a 90º, y suspensiones con cable de acero y parte proporcional de conductor de cobre rz1-k 0.6/1 Kv 3x2,5mm² desde la manguera sobre la bandeja hasta la luminaria, clemas, tubo pvc y cajas de derivación. Instalado y terminado, incluyendo replanteo, agujeros, accesorios de anclaje y conexionado. Totalmente conexionado, comprobado y nivelado.

**070501.05A** ud SUM. DOWNLIGHT
3 ud
Suministro de downlight empotrable en falso techo, incluso lámpara y conexión a línea general mediante cable 2(1x2,5)+T bajo tubo rígido en instalación vista y corrugado en instalación empotrada.
Material suministrado por la empresa acordada por la propiedad.

| Medición | Uds. | Parcial |
|---|---|---|
| ASEO VESTUARIOS | 3 | 3.00 |
| Total |  | 3 |

**070501.05B** ud INST. DOWNLIGHT
3 ud
Instalación de downlight empotrable en falso techo, incluso lámpara y conexión a línea general mediante cable 2(1x2,5)+T bajo tubo rígido en instalación vista y corrugado en instalación empotrada. Totalmente montada y funcionando.
Material suministrado por la Propiedad.

**070501.06A** ud SUM. LUMINARIA EMERGENCIA
23 ud
Suministro de luminiaria de emergencia empotrable en falso techo, conexión a línea general mediante cable 2(1x2,5)+T bajo tubo rígido en instalación vista y corrugado en instalación empotrada.
Material suministrado por la empresa acordada por la propiedad.

**070501.06B** ud INST. LUMINARIA EMERGENCIA
23 ud
Instalación de luminaria de emergencia empotrada en falso techo o de superficie, incluso conexión a línea general mediante cable 2(1x2,5)+T bajo tubo rígido en instalación vista y corrugado en instalación empotrada. Totalmente montada y funcionando.
Material suministrado por la Propiedad.

#### 070502 FUERZA

**070502.01** ud INSTALACION DE ALUMBRADO Y CUADRO OBRA
1 ud
Instalación de alumbrado, cuadro de obra y contratación de suministro electrico para la obra.

**070502.02** ml DERIVACION INDIVIDUAL A CGBT
25 ml
Suministro e instalacion de conductor de cobre de aislamiento tipo Rz1-k-0,6/1kv de seccion segun esquema unifilar. Instalacion bajo tubo de pvc, de caracteristicas y diametro adecuado segun REBT, incluyendo accesorios de conexión y marcado sistema unex. Totalmente instalado y conexionado. La medición incluye los 4 conductores que forman el circuito trifásico mas el conductor de tierra.

**070502.03** ud CUADRO GENERAL DE MANDO Y PROTECCION
1 ud
Suministro y montaje de cuadro general de mando y protección, conteniendo todo el aparellaje descrito en documentacion grafica, debidamente conexionado, incluso reloj de control de los equipos de clima y ventilación. Medida la unidad instalada.

**070502.04** ud BATERÍA DE CONDENSADORES INSTALACIÓN HASTA 25 KVAR
1 ud
Suministro e instalación de batería de condensadores de hasta 25 kVAr, totalmente instalada y conexionada.

**070502.05** ud CUADRO DE ENCENDIDOS
1 ud
Suministro e instalación de cuadro de encendidos para centralización de mando de alumbrado en ejecución de superficie, marca NIESSEN para serie ZENIT o similar, formado por zócalo con bastidor metálico, tapa opaca, placa embellecedora, y mecanismos, en número según ctos. de alumbrado de sala de ventas, salvo aquellos gobernados con detector de presencia o interruptor. Totalmente montado, rotulado, incluye envolvente, mecanismos, líneas hasta CGBT y conexiones.

**070502.06** ud ENCENDIDO LLAVE ENTRADA TIENDA
1 ud
Suminsitro e instalación de llavín para encendido de alumbrado de cortesía, con p.p. de tubo de PVC de diametro adecuado y cable de conexión de encendido desde llavín hasta cuadro. Instalado y conexionado.

**070502.07** ml CABLE DE COBRE TIPO RZ1-K (AS) 2(1X1,5)+T
130 ml
Distribución en cable de cobre tipo rz1-k (as) 0,6/1kv, de 2(1x1,5)+t de sección, incluso terminales. Queda incluida la medición de cable para toma de tierra. Colocado y conexionado. Medida la longitud instalada.

| Medición | Uds. | Largo | Parcial |
|---|---|---|---|
| alum emergencia | 4 | 25 | 100.00 |
| varios | 30 |  | 30.00 |
| Subtotal |  |  | 130.00 |
| Total |  |  | 130 |

**070502.08** ml CABLE DE COBRE TIPO RZ1-K (AS) 2(1X2,5)+T
595 ml
Distribución en cable de cobre tipo rz1-k (as) 0,6/1kv, de 2(1x2,5)+t de sección, incluso terminales. Queda incluida la medición de cable para toma de tierra. Colocado y conexionado. Medida la longitud instalada.

| Medición | Uds. | Largo | Parcial |
|---|---|---|---|
| ALUMBRADO SV | 3 | 30 | 90.00 |
| ALUMBRADO RESTO | 2 | 20 | 40.00 |
| ROTULO | 1 | 15 | 15.00 |
| USOS VARIOS | 6 | 25 | 150.00 |
| ACCESO | 2 | 20 | 40.00 |
| VENTILACION | 4 | 20 | 80.00 |
| ACS | 1 | 20 | 20.00 |
| VARIOS | 3 | 20 | 60.00 |
| MOSQUITEROS | 2 | 20 | 40.00 |
| CONGELADO AUT.1 | 30 |  | 30.00 |
| CONGELADO AUT.2 | 30 |  | 30.00 |
| Subtotal |  |  | 595.00 |
| Total |  |  | 595 |

**070502.09** ml CABLE DE COBRE TIPO RZ1-K (AS) 4(1X2,5)+T
65 ml
Distribución en cable de cobre tipo rz1-k (as) 0,6/1kv, de 4(1x2,5)+t de sección, incluso terminales. Queda incluida la medición de cable para toma de tierra. Colocado y conexionado. Medida la longitud instalada.

| Medición | Uds. | Largo | Parcial |
|---|---|---|---|
| CAMARA REFRIGERADO AUT.1 | 15 |  | 15.00 |
| HORNOS | 2 | 15 | 30.00 |
| CORTINA | 20 |  | 20.00 |
| Subtotal |  |  | 65.00 |
| Total |  |  | 65 |

**070502.10** ml CABLE DE COBRE TIPO RZ1-K (AS) 2(1X6)+T
105 ml
Distribución en cable de cobre tipo rz1-k (as) 0,6/1kv, de 2(1x6)+t de sección, incluso terminales. Queda incluida la medición de cable para toma de tierra. Colocado y conexionado. Medida la longitud instalada.

| Medición | Uds. | Largo | Parcial |
|---|---|---|---|
| CLIMA | 3 | 30 | 90.00 |
| CS - SAI | 15 |  | 15.00 |
| Subtotal |  |  | 105.00 |
| Total |  |  | 105 |

**070502.11** ml CABLE DE COBRE TIPO RZ1-K (AS) 4(1X16)+T
3 ml
Distribución en cable de cobre tipo rz1-k (as) 0,6/1kv, de 4(1x10)+t de sección, incluso terminales. Queda incluida la medición de cable para toma de tierra. Colocado y conexionado. Medida la longitud instalada.

| Medición | Uds. | Parcial |
|---|---|---|
| BATERÍA CONDENSA. | 3 | 3.00 |
| Total |  | 3 |

**070502.12** ud TOMA DE CORRIENTE MONOFASICO 16 A
10 ud
Toma de corriente monofásica schuko 16 A+T, en cualquier tipo de instalación, para corriente de Red o de SAI , incluso mecanismos, p.p. de conductor y tubo de pvc hasta linea principal y conexionado. Medida la unidad instalada

| Medición | Uds. | Parcial |
|---|---|---|
| SV | 4 | 4.00 |
| almacen | 2 | 2.00 |
| pan | 2 | 2.00 |
| mosquitero pan | 1 | 1.00 |
| ACS | 1 | 1.00 |
| Subtotal |  | 10.00 |
| Total |  | 10 |

**070502.13** ud BASE DE ENCHUFE MULTIPLE RED
4 ud
Base de enchufe multiple en color blanco, consistente en un punto de fuerza que conecta 4 tomas de corriente monofásicas 16A+T, alojadas en canal de PVC de 1 m de longitud o cuadrada, caja de registro con bornas(según casos) y acometida en cable según esquema unifilar, bajo tubo de PVC rígido en instalación vista y corrugado en empotrada, incluso mecanismos, p.p. de conductor y tubo de pvc hasta linea principal. Medida la unidad como cada base multiple realmente instalada.

| Medición | Uds. | Parcial |
|---|---|---|
| oficina | 2 | 2.00 |
| caja 1 | 1 | 1.00 |
| caja 2 | 1 | 1.00 |
| Subtotal |  | 4.00 |
| Total |  | 4 |

**070502.14** ud BASE DE ENCHUFE MULTIPLE SAI
3 ud
Base de enchufe multiple en color rojo, consistente en un punto de fuerza que conecta 4 tomas de corriente monofásicas 16A+T, alojadas en canal de PVC de 1 m de longitud o cuadrada, caja de registro con bornas(según casos) y acometida en cable según esquema unifilar, bajo tubo de PVC rígido en instalación vista y corrugado en empotrada, incluso mecanismos, p.p. de conductor y tubo de pvc hasta linea principal. Medida la unidad como cada base multiple realmente instalada.

| Medición | Uds. | Parcial |
|---|---|---|
| oficina | 1 | 1.00 |
| caja 1 | 1 | 1.00 |
| caja 2 | 1 | 1.00 |
| Subtotal |  | 3.00 |
| Total |  | 3 |

**070502.15** ud TOMA DE CORRIENTE TRIFÁSICA ZETAC
2 ud
Toma de corriente trifásica de 16/32A modelo zetac, en cualquier tipo de instalación, incluso mecánismos, p.p. de conductor hasta linea y conexionado. Medida la unidad realmente ejecutada

| Medición | Uds. | Parcial |
|---|---|---|
| horno | 2 | 2.00 |
| Total |  | 2 |

**070502.16** ud PUNTO DE LUZ INTERRUPTOR
3 ud
Suministro y colocación de interruptor de punto de luz en aseos, obradores, cámaras, etc., con interruptor o pulsador, para hasta tres luminarias independientes, totalmente instalado y conexionado hasta caja de derivación con cable rz1-k 0,6/1 kv 2(1x2.5)+T bajo tubo rígido en instalación vista y tubo corrugado en empotrada. Incluye mecanismo, cajas, tubos, cableado y conexiones.

| Medición | Uds. | Parcial |
|---|---|---|
| ROTULO | 1 | 1.00 |
| PREV MARKETING | 2 | 2.00 |
| Subtotal |  | 3.00 |
| Total |  | 3 |

**070502.17** ud PUNTO DE FUERZA
15 ud
Punto de fuerza consistente en caja de registro con bornas(según casos) y acometida en cable según esquema unifilar, totalmente instalado y conexionado hasta caja de derivación con cable rz1-k 0,6/1 kv 2(1x2.5)+T bajo tubo rígido en instalación vista y tubo corrugado en empotrada. Incluye mecanismo, cajas, tubos, cableado y conexiones.

| Medición | Uds. | Parcial |
|---|---|---|
| VENTILACION | 4 | 4.00 |
| CLIMA | 3 | 3.00 |
| CAJAS | 2 | 2.00 |
| ACCESOS | 2 | 2.00 |
| CORTINA | 1 | 1.00 |
| MURALES CONGELADO | 2 | 2.00 |
| MOCHILA CONGELADO | 1 | 1.00 |
| Subtotal |  | 15.00 |
| Total |  | 15 |

**070502.18** ud LEGALIZACION INSTALACIÓN ELÉCTRICA
1 ud
Tramitación de proyecto de instalación eléctrica, tasas de oca, boletín y presentación en los organismos solicitantes. (La ingenieria entregará proyecto y dirección de obra de la instalacion eléctrica)

**070502.19** ud CONEXION SAI Y BY PASS
1 ud
Conexion del Sai proporcionado por la propiedad y realizacion de by pass en CGBT, para permitir la conexion/desconexion del SAI.

**070502.20** ud DET PRESENCIA
5 ud
Punto de fuerza consistente en caja de registro con bornas(según casos) y acometida en cable según esquema unifilar, totalmente instalado y conexionado hasta caja de derivación con cable rz1-k 0,6/1 kv 2(1x2.5)+T bajo tubo rígido en instalación vista y tubo corrugado en empotrada. Incluye mecanismo, cajas, tubos, cableado y conexiones.

| Medición | Uds. | Parcial |
|---|---|---|
| almacen | 2 | 2.00 |
| camara 1 | 1 | 1.00 |
| camara 2 | 1 | 1.00 |
| aseos | 1 | 1.00 |
| Subtotal |  | 5.00 |
| Total |  | 5 |

**070502.21** ud MODULO PROTECCION Y MEDIDA
1 ud
Suministro e instalacion de modulo de proteccion y medida hasta 43kW medida indirecta, incluye fusibles de proteccion de calibre necesarios. Unidad instalada conexionada y en funcionamiento.

| Medición | Uds. | Parcial |
|---|---|---|
| PREVISION | 1 | 1.00 |
| Total |  | 1 |

**070502.22** ml CABLE DE COBRE TIPO RZ1-K (AS) 2(1X4)+T
60 ml
Distribución en cable de cobre tipo rz1-k (as) 0,6/1kv, de 2(1x4)+t de sección, incluso terminales. Queda incluida la medición de cable para toma de tierra. Colocado y conexionado. Medida la longitud instalada.

| Medición | Uds. | Parcial |
|---|---|---|
| CONGELADO AUT. | 30 | 30.00 |
| VARIOS | 30 | 30.00 |
| Subtotal |  | 60.00 |
| Total |  | 60 |

#### 070503 CANALIZACIONES

**070503.01** ml CANALETA UNEX 110X60 MM
8 ml
Canaleta unex 110x60 mm con tapa y remates finales, elementos de fijación, pequeño material y mano de obra. Medida la longitud instalada.

**070503.02** ml BANDEJA METALICA 300X60
3 ml
Bandeja metálica 300x60 con sus correspondientes soportes, uniones y tapa en paramentos verticales o vistos y enrejillada en falso techo y almacén, pequeño material y mano de obra. medida la longitud instalada

**070503.03** ml BANDEJA METALICA 200X60
33 ml
Bandeja metálica 200x60 con sus correspondientes soportes, uniones y tapa en paramentos verticales o vistos y enrejillada en falso techo y almacén, pequeño material y mano de obra. medida la longitud instalada

**070503.04** ml BANDEJA METALICA 100X60
10 ml
Bandeja metálica 100x60 con sus correspondientes soportes, uniones y tapa en paramentos verticales o vistos y enrejillada en falso techo y almacén, pequeño material y mano de obra. medida la longitud instalada

**070503.05** ml CANALIZACION PARA DATOS
20 ml
Canalizacion para la instalación de datos mediante tubo forroplast M25. Solamente se instalara el tubo, el cableado y las conexiones posteriores seran realizadas por la propiedad.

#### 070504 RED DE TIERRAS

**070504.01** ud RED EQUIPOTENCIAL TIERRAS
1 ud
Conexionado de tierra a todos los elementos metálicos de instalación, ventanas, puertas, tuberías, bandejas, etc con cable tierra de 4 mm bajo tubo o moldura, piezas de unión, pqueño material y mano de obra. Medida la unidad instalada.

#### 070505 TELEFONIA

**070505.01** ud CANALIZACION PARA LA ACOMETIDA
1 ud
Tendido de canalización para la acometida de telefonía entre repartidor de la compañia y la oficina con tubo de pvc m32. Medida la unidad instalada.

#### 070506 MEGAFONIA-HILO MUSICAL

**070506.01** ud ALTAVOZ OPTIMUS
4 ud
Altavoz optimus Medida la unidad ejecutada.

**070506.02** ud AMPLIFICADOR OPTIMUS
1 ud
Amplificador optimus MAV-120Z6 para megafonia e hilo musical. Medida la unidad suministrada.

**070506.03** ud CABLEADO DE LA INSTALACION
1 ud
Cableado de la instalación de megafonía e hilo musical, bajo tubo PVC m20, cable bicolor de 2x1,5 mm cajas de derivación, conexionado y puesta en marcha de la instalación. Medida la unidad instalada.

**070506.04** ud MICRÓFONO
1 ud
Suministro e intalación de micrófono en caja. Medida la unidad instalada.

### 0708 FRIO INDUSTRIAL

#### 070801 INST. FRIGORÍFICA

**070801.01** ud CENTRAL DE REFRIGERACION POSITIVA
1 ud
Suministro de una Central compacta de refrigerdo con dos compreores scroll para 15,47kW.

| Medición | Uds. | Parcial |
|---|---|---|
| FRIO | 1 | 1.00 |
| Total |  | 1 |

**070801.02** ud CUADRO ELECTRICOS DE SERVICIOS
1 ud
Suministro de un cuadro eléctrico con sinóptico personalizado y selectores de funcionamiento con todas las protecciones necesarias para los servicios de frío.

**070801.03** ud INSTALACION TUBERIA FRIGORIFICA
1 ud
Instalación colectores tuberías de frío, aspiración y líquido, accesorios cobre, (sifones, curvas, manguitos), soportación mediante bridas isofónicas, soldaduras, mano de obra.

| Medición | Uds. | Parcial |
|---|---|---|
| LOCAL | 1 | 1.00 |
| Total |  | 1 |

**070801.04** ud INSTALACION ELECTRICA DE FRIO
1 ud
Instalación de mangueras eléctricas desde el cuadro eléctrico ubicado en local técnico hasta cada servicio frigorífico y mano de obra.

| Medición | Uds. | Parcial |
|---|---|---|
| FRIO | 1 | 1.00 |
| Total |  | 1 |

**070801.05** ud PUESTA EN MARCHA INSTALACION FRIGORIFICA
1 ud
Instalación colectores tuberías de frío, aspiración y líquido, accesorios cobre, (sifones, curvas, manguitos), soportación mediante bridas isofónicas, soldaduras, mano de obra.

| Medición | Uds. | Parcial |
|---|---|---|
| LOCAL | 1 | 1.00 |
| Total |  | 1 |

**070801.06** ud CARGA DE RFRIGERANTE R513A
1 ud
Incluye el suministro y carga de 30 kg de gas refrigerante R513A para la Central positiva.
AS REFRIGERANTE R513A 20,00
EPI. 2.1 TASA GAS R513A (1,5% S/PCA 20,00

**070801.07** ud INSTALACION SERVICIOS DE FRIO
5 ud
Instalación frigorifica de los murales frigorificos.
- Instalación frigorífica completa. Solenoide líquido, llaves de servicio manual para aspiración y líquido, filtro de líquido.
- Instalacion electrica. Conexion electrica a todos los componentes.

| Medición | Uds. | Parcial |
|---|---|---|
| MURALES | 5 | 5.00 |
| Total |  | 5 |

**070801.08** ud CAMARA REFRIGERADO
1 ud
Suministro y montaje de un equipo de frío para la cámara frigorifica de refrigerado.
EVAPORADOR
Suministro y montaje de un evaporador para la cámara de refrigerado, HK o similar Mod MR170L R513A. Desescarche eléctrico.
INSTALACIÓN FRIGORÍFICA
Instalación frigorífica completa. Solenoide líquido, llaves de servicio manual para aspiración y líquido, filtro de líquido.
INSTALACIÓN ELÉCTRICA
Instalación y conexión eléctrica de todos los componentes.
INSTALACION FONTANERIA
Conexión de desagues desde el mueble hasta el colector previamente instalado por el fontanero.
CONTROL TEMPERATURA
Suministro de un COLD FACE para el control de temperatura de la cámara de refrigerado.

**070801.09** ud CAMARA CONGELADO
1 ud
Suministro de un equipo frigorífico compacto y centrífugo de techo de la marca Kide o similar modelo EMF3020L5G. R455A. A2L Incluye montaje y puesta en marcha. No incluido suministro y colocación de conducto para salida de aire al exterior.

**070801.10** ud SISTEMA SEGURIDAD CAMARAS Y LOCAL TECNICO
1 ud
Suministro e instalación de alarmas y detectores de fugas según normativa.
1 Local Técnico Central Refrigerado.
1 Cámaras Refrigerado.
1 Cámara Congelado.
LOCAL TÉCNICO CENTRAL REFRIGERADO
Alarmas de fugas de gas y detector.
CÁMARA REFRIGERADO
Alarma de persona encerrada sin batería + fuga de gas y detector.
CÁMARA CONGELADO
Alarma de persona encerrada con/sin batería + fuga de gas y detector, hacha bombero con soporte.

**070801.11** ud LEGALIZACION DE INSTALACION DE FRIO
1 ud
Legalización y documentación de la instalación frigorífica. Realización y presentación en la delegación de Industria de una de memoria técnica y planos de implantación de la instalación frigorifica. Cumplimentar libro de usuario anotando la instalación realizada.

| Medición | Uds. | Parcial |
|---|---|---|
| LOCAL | 1 | 1.00 |
| Total |  | 1 |

**070801.12** ud REVISION INSTALACION A 1 AÑO
1 ud
Incluye una revision completa de la instalación frigorifica al año de su puesta en marcha. Se revisan todos los componentes de la instalación realizando un informe de su estado.

#### 070802 CÁMARAS FRIGORIFICAS-PUERTAS

**070802.01** m² PANEL FRIGORIFICO SUELO REFORZADO 120 mm
4.26 m²
Panel frigorifico reforzado con maderea fenólica para suelo de 120 mm de espesor acabado en color blanco perfilado por el exterior y color blanco liso por el interior. Medida la superficie ejecutada.Panel suelo reforzado 100mm de espesor con madera fenólica.

| Medición | Uds. | Largo | Parcial |
|---|---|---|---|
| congelado | 1 | 4.26 | 4.26 |
| Total |  |  | 4.26 |

**070802.02** m² PANEL FRIGORÍFICO 120 mm PERFILADO/PERFILADO TECHO
4.26 m²
Panel frigorifico para techo de 120 mm de espesor acabado en color blanco perfilado por el exterior y color blanco perfilado por el interior. Medida la superficie ejecutada.

| Medición | Uds. | Largo | Parcial |
|---|---|---|---|
| conge | 1 | 4.26 | 4.26 |
| Total |  |  | 4.26 |

**070802.03** m² PANEL FRIGORÍFICO 180 mm LISO/PERFILADO
24.84 m²
Panel frigorifico de 120 mm de espesor acabado en color blanco liso por el exterior y color blanco perfilado por el interior. Medida la superficie ejecutada.

| Medición | Uds. | Largo | Alto | Parcial |
|---|---|---|---|---|
| conge | 1 | 9.2 | 2.7 | 24.84 |
| Total |  |  |  | 24.84 |

**070802.04** m² PANEL FRIGORÍFICO 75 mm PERFILADO/LISO
21.6 m²
Panel frigorifico de 75 mm de espesor acabado en color blanco liso por el exterior y color blanco perfilado por el interior. Medida la superficie ejecutada.

| Medición | Uds. | Largo | Alto | Parcial |
|---|---|---|---|---|
| refrig | 1 | 8 | 2.7 | 21.60 |
| Total |  |  |  | 21.6 |

**070802.05** ud PUERTA PIVOTANTE FRIGORÍFICA 75 mm
1 ud
Puerta frigorífica pivotante de 1,07x2,14 m fabricada con bastidor de perfil estructural de aluminio anodizado.calidad alimentaria con film de protección según directiva cee 90/128. acabado de chapa según relación.aislamiento de espuma de poliuretano inyectada a alta presión de densidad 40-43kg/m³. sin cfc.burlete perimetral de estanqueidad (doble alvéolo) sobre soporte de pvc. bisagras regulables de composite, con rampa de poliamida y eje de acero inoxidable. hoja montada sobre marco construido con perfiles de aluminio lacado y r.p.t. congelación: e=75mm. en caso de temperaturas negativas incorpora una resistencia, recubierta con una tapa de pvc. potencia de resistencia en congelación 25w/m y en gran congelación 40w/m. voltaje 220v

| Medición | Uds. | Parcial |
|---|---|---|
| refrig | 1 | 1.00 |
| Total |  | 1 |

**070802.06** ud PUERTA PIVOTANTE FRIGORÍFICA 120 mm
1 ud
Puerta frigorífica pivotante de 1,07x2,14 m fabricada con bastidor de perfil estructural de aluminio anodizado.calidad alimentaria con film de protección según directiva cee 90/128. acabado de chapa según relación.aislamiento de espuma de poliuretano inyectada a alta presión de densidad 40-43kg/m³. sin cfc.burlete perimetral de estanqueidad (doble alvéolo) sobre soporte de pvc. bisagras regulables de composite, con rampa de poliamida y eje de acero inoxidable. hoja montada sobre marco construido con perfiles de aluminio lacado y r.p.t. congelación: e=120mm. en caso de temperaturas negativas incorpora una resistencia, recubierta con una tapa de pvc. potencia de resistencia en congelación 25w/m y en gran congelación 40w/m. voltaje 220v

| Medición | Uds. | Parcial |
|---|---|---|
| cong | 1 | 1.00 |
| Total |  | 1 |

**070802.07** ml PERFIL SANITARIO PVC
52 ml
Suministro y colocación de perfil sanitario de pvc con base de aluminio. medida la longitud ejecutada,

| Medición | Largo | Parcial |
|---|---|---|
| ref | 25 | 25.00 |
| cong | 27 | 27.00 |
| Subtotal |  | 52.00 |
| Total |  | 52 |

**070802.08** ud CORTINA LAMAS
1 ud
Cortina de lamas de 900x2000 mm. Medida la unidad instalada.

**070802.09** ud HACHA BOMBERO CON SOPORTE
1 ud
Sumininstro y colocacion de hacha de bombero y su correspondiente soporte, segun Normativa vigente.

## 08 MOBILIARIO/ EQUIPAMIENTO

### 0801 MOBILIARIO (pedir ofertas a proveedores Eroski)

**0801.01** PA MOBILIARIO SECO
1 PA
Solicitar ofertas al proveedor para añadirla al presupuesto, sumandole un 5% por al gestion del constructor, de realizar los pedido.

| Medición | Uds. | Parcial |
|---|---|---|
| KIDER + 5% | 1 | 1.00 |
| Total |  | 1 |

**0801.02** PA MOBILIARIO FRIO
1 PA
Solicitar ofertas al proveedor para añadirla al presupuesto, sumandole un 5% por al gestion del constructor, de realizar los pedido.

| Medición | Uds. | Parcial |
|---|---|---|
| EXKAL + 5% | 1 | 1.00 |
| Total |  | 1 |

**0801.03** PA SUMINISTRO ALUMBRADO
1 PA
Solicitar ofertas al proveedor para añadirla al presupuesto, sumandole un 5% por al gestion del constructor, de realizar los pedido.

| Medición | Uds. | Parcial |
|---|---|---|
| GESTPROTEC + 5% | 1 | 1.00 |
| Total |  | 1 |

**0801.04** PA INOX
1 PA
Solicitar ofertas al proveedor para añadirla al presupuesto, sumandole un 5% por al gestion del constructor, de realizar los pedido.

| Medición | Uds. | Parcial |
|---|---|---|
| STRUKTUR + 5% | 1 | 1.00 |
| Total |  | 1 |

**0801.05** PA MOBILIARIO PAN/ HORNOS
1 PA
Solicitar ofertas al proveedor para añadirla al presupuesto, sumandole un 5% por al gestion del constructor, de realizar los pedido.

| Medición | Uds. | Parcial |
|---|---|---|
| SALVA + 5% | 1 | 1.00 |
| Total |  | 1 |

**0801.06** PA CARROS Y CESTAS
1 PA
Solicitar ofertas al proveedor para añadirla al presupuesto, sumandole un 5% por al gestion del constructor, de realizar los pedido.

| Medición | Uds. | Parcial |
|---|---|---|
| ARAVEN + 5% | 1 | 1.00 |
| 15 CARROS |  |  |
| Subtotal: 20 CESTAS |  | 1.00 |
| Total |  | 1 |

### 0802 MAQUINARIA Y UTILLAJE

**0802.01** ud TRANSPALETA MANUAL SILENCIOSA
1 ud
Suministro de transpaleta a pie:
-Marca:MB
-Capacidad 2.000KG.
-Ruedas goma/ANTI-RUIDO

**0802.02** ud MATAINSECTOS
2 ud
Suministro y colocacion de matainsectos.

**0802.03** ud ENVASADORA MANUAL
1 ud
Suministro y colocacion de envasadora manuel Film TW-450

**0802.04** ud TAQUILLAS
1 ud
Suministro y colocacion de taquillas

**0802.05** ud SILLA OFICINA
2 ud
Suministro y colocacion oficina con ruedas.

**0802.06** ud MESA OFICINA
1 ud
Suministro y colocacion mesa para oficina de madera de 2000x700 mm.

**0802.07** ud CAJONERAS
1 ud
Suministro y colocacion cajoneras de 3 cajones rodante, con bandeja incluida, de medidas 430 ancho x600 fondo x500 alto.

**0802.08** ud BALDAS MADERA
1 ud
Suministro y colocacion de baldas de madera de 300 de fondo

**0802.09** ud BASES DE RUEDA PARA REPOSICIÓN
10 ud
Suministro y colocación de bases rodantes para almacenaje de reposición color rojo.

| Medición | Uds. | Parcial |
|---|---|---|
| PREVISION | 10 | 10.00 |
| Total |  | 10 |

## 09 SEGURIDAD Y SALUD

**09.01** PA APLICACIÓN PLAN SEGURIDAD Y SALUD
1 PA
Aplicación de plan de seguridad y salud.

## 10 GESTION RESIDUOS

**10.01** PA GESTION MEDIOAMBIENTAL
1 PA
Partida para el cumplimiento del Estudio de Gestión de Residuos de construcción y demolición (anexo al proyecto) segun normativa vigente, consistente en la elaboración del plan de gestión de residuos, recopilación de datos de gestión y presentación de toda la documentación a la Dirección Facultativa.

**020302.07** ud SILENCIOSO RECTANGULAR
Precio: 0
Silenciodo rectangular, marca bikat, mod.300, Para un caudal de 14.260 M3/h, de dimensiones: 1360X500x900 mm (bxhxl), totalmente montado y embocado a conducto, incluyendo estructura de soportación mediante elementos antivibratorios necesarios para su correcto funcionamiento.

**070500.00NS** ud GESTION CON EL GREMIO DEL MOBILIARIO HOMOLOGADO DE UN 5%
Precio: 0
La ingenieria enviara la documentacion grafica necesaria a los gremios asignados por Eroski, y estos gremios enviaran un presupuesto adaptado con el mobiliario homologado necesario y una vez aceptado por Eroski, se le hara llegar al contratista para que los gestionen con los gremios directamente. El contratista se llevara un 5% del presupuesto aprovado.
Informacion gremio:
Proveedor:
Direccion:
Nombre del contacto:
Email:
Telefono:

**070501.07A** ud SUM. LUMINARIA EMERGENCIA
Precio: 0
suministro de luminaria de emergencia empotrada en falso techo o de superficie, incluso conexión a línea general mediante cable 2(1x2,5)+T bajo tubo rígido en instalación vista y corrugado en instalación empotrada. Totalmente montada y funcionando.
Material suministrado por la Propiedad.

**080500.00N** ud GESTION CON EL GREMIO DEL MOBILIARIO HOMOLOGADO DE UN 5%
Precio: 0
La ingenieria enviara la documentacion grafica necesaria a los gremios asignados por Eroski, y estos gremios enviaran un presupuesto adaptado con el mobiliario homologado necesario y una vez aceptado por Eroski, se le hara llegar al contratista para que los gestionen con los gremios directamente. El contratista se llevara un 5% del presupuesto aprovado.
Informacion gremio:
Proveedor: ESTANTERIAS OLIVA Y NICOLAS S.L.
Direccion: CTR ABANILLA KM 1,6 POLIGONO IND VICENTE ANTOLINOS CP 30140 SANTOMERA MURCIA
Nombre del contacto: DAVID GARCIA MENA
Email: david@estanteriasolivaynicolas.com
Telefono: 619475810

**15** ud INSTALACION DE BY-PASS SAI
Precio: 0
Suminsitroe instalacion de by-puss para el sai compuesto por caja de superficie 3 ud aut magnetotermico 2x16a y enclavamiento mecanico. Totalmente instalado y en funcionamiento.
